# Energetische Sanierung der Sporthalle Hellweg Elt.
Angebotsaufforderung (GAEB DA XML 3.3, DA83)
Projekt: 7104E-25
Währung: EUR
Erstellt mit: GXML Toolbox V3.3 R20220330, ORCA AVA 27 27.00.00, 10.02.2026

## Leistungsverzeichnis der Elektroinstallation
Leistungsverzeichnis der Elektroinstallation
  Gemäß DIN 18 382

Technische Vertragsbedingungen für Elektroinstallation

1.1
Allgemeine Vorbemerkungen

Bei der ausgeschriebenen Baumaßnahme handelt es sich um die energetische Sanierung der Sporthalle, Am Hellweg 15 in 59494 Soest-Ampen.

Die Elektroinstallationsarbeiten wurden von einem Fachingenieurbüro geplant.

Es gelten die Bedingungen der VOB.

Eine Abnahme erfolgt erst, wenn soweit erforderlich, die zuständigen Aufsichtsbehörden die Anlage ohne Beanstandungen abgenommen haben.

Vor der endgültigen Abnahme ist das Bedienpersonal einzuweisen. Bei der endgültigen Abnahme müssen alle Bedienungs- und Wartungs- unterlagen vorliegen. Den Abrechnungen sind Revisionszeichnungen in 3-facher Ausfertigung sowie Schaltpläne in übersichtlichen Massstäben und Bedienungsanleitungen beizufügen.

Diese Kosten sind einzukalkulieren.

Fehlende Bedienungs- und Wartungsunterlagen berechtigen den Auftraggeber eine Abnahme der Anlagen abzulehnen und die Unterlagen ander- weitig erstellen zu lassen.

Für auftretende Schäden durch die Verzögerung haftet der Auftragnehmer.

Alle Auflagen sind mit der Bauleitung abzu- stimmen.

Werden besondere bauliche Massnahmen für den Einbau der Elektroanlagen erforderlich, so hat der Auftragnehmer dem Auftraggeber rechtzeitig alle erforderlichen Angaben zu machen.

Nach den geprüften und von der Bauleitung frei- gegebenen Montagezeichnungen ist die Montage durchzuführen.

Alle Montagezeichnungen müssen den Freigabever- merk der Bauleitung tragen.

Der Auftragnehmer übernimmt für die Ausführung und Funktion der Technik volle Gewährleistung.

Alle Anlagenteile müssen bei der Prüfung und Abnahme sichtbar und frei zugänglich sein.

1.1.1
Normen und Richtlinien

Maßgebend für die Ausführung der elektro- technischen Installationsarbeiten sind die Normen und Richtlinien.

Für Angebot, Ausführung und Abnahme der Anlagen sind vom Auftragnehmer folgende Unterlagen im Auftragsfalle als rechtsverbindliche Vertrags- bestandteile anzunehmen:

- die technischen Anschlussbedingungen des
  zuständigen EVU

- die einschlägigen VDE- und DIN-Vorschriften
  in der gültigen Fassung

- die VOB in der gültigen Fassung

- die besonderen Vertragsbedingungen, zusätzlichen Vertragsbedingungen und zusätzlichen
  techn. Vorschriften

- die Vorschriften der Bauordnungsbehörde,
  Berufsgenossenschaften, Gewerbeordnung

- die Sondervorschriften der Brandschutzbehörde, Feuerversicherung oder TÜV

- die Sicherheit des Personals ist während der
  Arbeiten jederzeit und in jedem Bereich der
  Baustelle unbedingt zu gewährleisten.

- Die Unfallverhütungsvorschrift "Grundsätze
  der Prävention" (GUV-V A1) sind für die
  Durchführung des Auftrages mit mit den
  maßgeblichen Vorgaben zu beachten.
  Der Auftragnehmer ist im Rahmen seines
  Auftrages zuständig für die Einhaltung der
  einschlägigen Anforderungen für Sicherheit
  und Gesundheitsschutz bei eingesetzten
  Arbeitsmittel, Ausrüstungen oder Arbeitsstoffen.

  §2 Grundpflichten des Unternehmers; UVV
  "Grundsätze der Prävention" (GUV-V A1)

(1) Der Unternehmer hat die erforderlichen Maß- nahmen zur Verhütung von Arbeitsunfällen, Berufskrankheiten und arbeitsbedingten Gesund- heitsgefahren sowie für eine wirksame Erste Hilfe zu treffen. Die zu treffenden Maßnahmen sind insbesondere in staatlichen Arbeitsschutz- vorschriften, diese Unfallverhütungsvorschrift und in weiteren Unfallverhütungsvorschriften näher bestimmt.

(2) Der Unternehmer hat bei den Maßnahmen nach Absatz 1 von den allgemeinen Grundsätzen nach $4 Arbeitsschutzgesetz auszugehen und dabei insbesondere dass staatliche und das Regelwerk der Unfallversicherungsträger heranzuziehen.

- die im Bundesgebiet geltenden Gesetze, sonstige Vorschriften und Bestimmungen sowie die
  anerkannten Regeln der Technik, VDI usw.

- die Bestimmungen und Verordnungen der
  Deutschen Telekom

- die Berechnungen des Architekten und die vom
  Architekten genehmigten Anlagezeichnungen

- die Zeichnung des Planers

- die Beschreibung der Leistung

Für die Einhaltung aller Vorschriften, Richt- linien, etc. ist der Auftragnehmer allein verantwortlich.

1.2
Koordinierung

Eine ausreichende Koordinierung mit allen projektbeteiligten Firmen ist Voraussetzung.

1.3
Anträge an Behörden

Sämtliche zur kompletten Erstellung der Anlagen erforderlichen Anträge, Gesuche usw. sind rechtzeitig und eigenständig vom Auftragnehmer bei den zuständigen Behörden zu stellen. Über Gespräche mit den Behörden ist ein Protokoll anzufertigen und der Bauleitung zu übergeben.

TECHNISCHE VORBEMERKUNGEN  - ELEKTROTECHNIK -

Mit den im Leistungsverzeichnis enthaltenen Angaben über Bauart, Bauteil, Baustoff und Abmessungen gelten auch der Herstellungsvorgang und -ablauf bis zur fertigen Leistung, unter Zugrundelegung der anerkannten Regeln der Technik und der Ausführungsbestimmungen der DIN-Normen als beschrieben.

Hierbei bedeutet Bauart:

Das Herstellen durch das Zusammenfügen der Bau- stoffe und Bauteile bis zur fertigen Leistung.

Kosten für das Inbetriebsetzen der Anlagen werden nicht vergütet.

Allgemeines :

Sämtliche Verteilungen dürfen grundsätzlich erst nach Genehmigung durch die Bauleitung bzw. Bauherrn/Mietern gebaut und montiert werden.

Die Verteilungen sind mit Leerplätzen ( echte Platzreserve von 20% ) für zusätzliche Geräte- einbauten zu fertigen.

Für jede Verteilung ist je 1 Übersichts-, Stromlauf-, Klemmenplan sowie 1 sep. Strom- kreiserläuterung zu fertigen und beizufügen, die bei Stahlblechverteilungen unter Klarsicht- folie an der Innenseite der Türen zu befes- tigen, bei ISO-Verteilungen sichtbar unter Klarsichtdeckeln anzubringen sind.

Alle Zu- und Abgänge sind auf durchgehend numerierte Reihenklemmen zu verdrahten. Es sind getrennte Schutzleiterklemmen und Nulleiter- Trennklemmen (getrenntes Schienensystem) einzu- bauen. Diese sind den Phasenklemmen eindeutig zuzuordnen.

In die Preise für die Klemmen ist sämtliches Zubehör einzukalkulieren.

Bei Stromkreisen mit Installations-Fernschal- tern sind je eine schaltbare und eine direkte Ader auf Klemmen zu führen.

Es sind grundsätzlich 10% der eingebauten Reihenklemmen auf Reserve- und Rangierklemmen einzubauen.

Alle Verteilungen sind nach den gültigen VDE-Vorschriften und DIN-Normen sowie nach den Vorschriften des zuständigen EVU's optisch und elektrisch übersichtlich zu bauen.

Alle zum Einbau kommenden Betriebsmittel (Schütze, Relais, Fernschalter, etc.) müssen brummfrei arbeiten und geräuscharm schalten.

In den Einheitspreisen ist sämtliches Zubehör für die betriebsfertige Montage einzukalku- lieren.

Die einzelnen Gruppen für Licht-, Kraft-, Wärme-, und Notstrom, etc. müssen entsprechend den Vorschriften des EVU sorgfältig abge- schottet werden.

Bei der Schutzmaßnahme FI-Schutzschaltung sind sämtliche Betriebsmittel bis zum FI-Schutz- schalter vollisoliert zu montieren. Grundsätz- lich sind neben den VDE-Vorschriften die Auf- lagen des zuständigen EVU's zu beachten.

Alle im Leistungsverzeichnis aufgeführten Ver- teilungen und Zählerfelder sind einschl. entsprechender dauerhafter Beschriftung gemäß den Angaben der Bauleitung, sowie Montage der betriebsfertigen Anschlüsse aller Kabel und Leitungen, inkl. absetzen, einführen, auflegen, anschließen, etc. sowie aller nicht besonders erwähnten Nebenleistungen, anzubieten. Alle entsprechenden Kosten sind in die Einheits- preise mit einzukalkulieren.

Leitungen, Schalt- und Steckdoseninstallation:

Die Installation ist mit Mantelleitung auszuführen.

Stegleitungen sind nicht zulässig.

Die Verlegungsarten der Kabel, Leitungen, Rohre, etc. sind dem Leistungsverzeichnis zu entnehmen. Die Leitungsführung und -verlegung hat nach der gültigen DIN 18015 zu erfolgen. Ein Auflegen auf die Unterkonstruktion, schräg verzogene Leitungen, mit Draht befestigte Leitungen, sind unzulässig.

Für die einzelnen Verlegearten gilt:

- Mantelleitung auf / unter Putz verlegen
  einschl. Lieferung von Klein- und Befestigungsmaterial, inkl. Herstellen von Durchbrüchen und Schlitzen in Beton, Mauerwerk,
  etc.

- Mantelleitung in Rohre / Kabelkanäle /
  Gitterbahn / Steigeschächten verlegen
  einschl. Lieferung von Klein- und Befestigungsmaterial, inkl. Herstellen von Durchbrüchen in Beton, Mauerwerk, etc.

- Mantelleitung in abgehängter Decke verlegen
  einschl. Lieferung von Klein- und Befestigungsmaterial (Leitungen sind an der Decke
  mit Kabelbügeln aus elastischem Kunststoff
  zu befestigen), einschl. Herstellen von
  Durchbrüchen in Beton, Mauerwerk, etc.

- Im Kabelgraben sind die Kabel auf der
  gesamten Länge mit mindestens 10 cm Sandfüllung zu verlegen und durch Kabel-Abdeck-
  platten oder Abdeckhauben abzudecken.
  Luftgefüllte Hohlräume sind zu verhindern.

Unterputzmaterial wie Schalter, Steckdosen, etc. sind in kombinierfähiger, quadratischer Ausführung, komplett mit Unterputz- bzw. Hohl- wanddose, etc., evtl. Abzweigdose mit Deckel und Klemmen anzubieten.

Zubehör, Klein- und Befestigungsmaterial sind einzukalkulieren.

Wenn von der Bauleitung nichts anderes ange- ordnet, beträgt die Einbauhöhe über OKFF für:

- Schalter  : 1,05 m
- Steckdosen  : 0,30 m
- Wandbrennstellen : 2,00 m

Sofern über die Höhenangaben in den Zeichnungen und an der Baustelle keine gesonderten Angaben gemacht wurden, gelten die gem. DIN geforderten Installationszonen und Vorzugsmaße für die Leitungsführung und Anordnung der Schaltgeräte, etc.

Bei Deckendurchführungen ist ein Stahlschutz- rohr bis zu einer Höhe von 0,10 m über Fertig- fußboden zu verlegen, soweit die Leitungs- führung nicht in einem sep. Kabelschacht erfolgt.

Die angebotenen Einheitspreise einschl. Roh- stoffpreise für Kupfer und Aluminium sind Festpreise. Veränderungen in der DEL-Notierung für Kupfer und Aluminium werden nicht anerkannt und sind somit bei der Kalkulation zu berück- sichtigen. Nachforderungen werden hierfür nicht anerkannt.

Die üblichen bzw. notwendigen Absprachen mit dem zuständigem EVU sind einzuhalten und vor Installationsbeginn durchzuführen.

Vor Montage sind die Montage- und Werk- stattzeichnungen (2-fach), M 1:50 rechtzeitig bei der Fachbauleitung vor der Arbeitsaufnahme einzureichen, zwecks Prüfung und Freigabe zur Ausführung. Werden Anlagenteile ohne vorherige Freigabe montiert oder bestellt der Auftrag- nehmer anhand des Leistungsverzeichnisses, so geschieht dies auf seine eigene Gefahr hin. Etwaiges überschüssiges Material oder Fehl- leistungen werden nicht durch den Auftraggeber oder die Bauleitung übernommen. Es werden keinerlei Kosten hierfür vergütet.

Bei abgehängten Decken soll die Befestigung nach Angaben des Deckenherstellers erfolgen. Bei nicht abgehängten Decken sind Metall- spreizdübel, Stahlschrauben mit Unterleg- scheiben und Federringen zu verwenden. Die vom Hersteller vorgesehenen Befestigungen müssen genutzt werden.

Es dürfen nur erstklassige Beleuchtungskörper und Elektrogeräte verwendet werden, die den VDE-Vorschriften entsprechen. Auf Verlangen sind der Bauleitung Muster vorzulegen.

Die Bauleitung behält sich vor, die Ausführung der Leistungen auf vorgenannte Materialien zu überprüfen.

Alle Leuchten müssen das VDE- bzw. das ENEC- VDE-Zeichen tragen.

Leuchtenabdeckungen aus Plexiglas oder gleich- wertigem Kunstglas müssen aus einem Stück bestehen.

Alle LED-Leuchten müssen zusätzlich mit dem F-Zeichen nach DIN 4102-1, neueste Fassung, versehen sein.

Beleuchtungskörper für LED sind grundsätzlich mit elektronischen Vorschaltgeräten (EVG) für eine Maximalspannung bis 250V auszulegen.

Es sind sämtliche Gerätschaften und Beleuch- tungskörper auf der Baustelle durch den Auf- tragnehmer zu bemustern. Alternativen sind ebenfalls unter Angabe der Bezugsposition und der Mehr- / Minderkosten bei der Bemusterung vorzulegen. Sämtliche Muster bleiben Eigentum des Bieters, eine Vergütung der Bemusterung erfolgt nicht. Diese Kosten sind in die Ein- heitspreise einzukalkulieren.

Die Bestands- und Abrechnungsunterlagen sind 3-fach zu liefern. Für die Bestandsunterlagen sind die Bauzeichnungen nach dem neuesten Stand zu verwenden.

Hierzu gehören folgende Unterlagen:

- Funktionsbeschreibungen

- Betriebsanleitungen

- Stücklisten

- Technische Datenblätter

- Messprotokolle ( auch Prüfen der Schutzmaßnahme )

- Nachweis der Kurzschlußfestigkeit

- Gerätebeschreibungen

- Wartungsanleitungen

- Ersatzteillisten

- Abrechnungszeichnungen

- Innenschaltpläne der Verteilungen

- Bestands-Installationspläne

- Erdungspläne

- Bescheinigungen und Prüfprotokolle von
  Anlagenteilen, für die behördliche Abnahmen
  erforderlich sind

- Übersichts- sowie Ansichtspläne der Verteilungen,

soweit diese zum Verständnis für die Festlegung des Bestandes, für die Bedienung, Wartung und Reparatur der Anlagen notwendig sind. Sie sind für die spätere Abnahme und Abrechnung maß- gebend. Die Unterlagen sind als Bestands- unterlagen auszuweisen und in Ordnern geordnet bei der Schlussabnahme zu übergeben. Die Kosten sind in die Einheitspreise einzurechnen.

Bohrungen bis 35 mm Durchmesser und einer Tiefe bis zu 250 mm sind mit den Einheitspreisen ab- gegolten.

Der ausführende Unternehmer ist für die volle wirtschaftliche Funktions- und Betriebsfähig- keit dieser Elt. Anlagen verantwortlich.

Erläuterungsbericht

Bei der ausgeschriebenen Baumaßnahme handelt es sich um die energetische Sanierung der Sporthalle, Am Hellweg 15 in 59494 Soest-Ampen.

An der o. g. Adresse ist eine Kernsanierung der Sporthalle vorgesehen.

Die im Zuge der Maßnahme erforderlichen Demontage- und Neuinstallationsarbeiten sind im vorliegenden Leistungsverzeichnis beschrieben.

440 - Starkstromanlagen

442 - Eigenstromversorgungsanlage

Zur Fluchtweg- und Rettungswegbeleuchtung sind Rettungszeichenleuchten vorgesehen. Die Ausführung erfolgt als Systemleuchten mit zentraler Batterieanlage. Die Anlage wird entsprechend den geltenden Regelwerken, ins- besondere der DIN VDE 0108-718, DIN EN 50172, E DIN VDE 0108-100, DIN EN 1838 sowie der Schulbaurichtlinie, ausgeführt. Die Nennbe- triebsdauer der Sicherheitsbeleuchtung beträgt mindestens drei Stunden.

443 - Niederspannungsschaltanlagen

Die Stromversorgung des Bauvorhabens erfolgt über die Zählerhauptverteilung (ZHHV), die im Technikraum errichtet wird.Von dort aus werden die Hauptverbraucher (z. B. Lüftungs- und Heizungsanlagen) versorgt.
Für den restlichen Bereich wird zur Ge- währleistung einer übersichtlichen Anlagen- struktur und zur Einhaltung zulässiger Leitungslängen eine separate Unterverteilung im Abstellraum vorgesehen.

Die Kennzeichnung und Beschilderung sämtlicher elektrotechnischer Anlagenkomponenten erfolgt gemäß den Vorgaben der einschlägigen DIN- VDE-Bestimmungen.

Bezüge zwischen Planunterlagen und Anlagen- kennzeichnung sind durch identische Be- zeichnungen eindeutig nachvollziehbar, sodass auch Dritte in die Lage versetzt werden, die Anlage uneingeschränkt, sicher und normgerecht zu betreiben.

Verteilungen und Schaltanlagen werden maschi- nell beschriftet.Sämtliche Reihenklemmen er- halten systemzugehörige, bedruckte Beschrift- ungsschilder. Schalt-, Schutzgeräte und sonstige Betriebsmittel werden mit selbst- klebenden, farbigen Etiketten gekennzeichnet, die maschinell mit den jeweiligen Betriebs- mittelkennzeichnungen versehen sind.

444 - Niederspannungsinstallationsanlagen

Ab der Niederspannungshauptverteilung wird ein TN-S-Netz aufgebaut. Die Zuleitungen zu der Unterverteilung werden fünfpolig ausgeführt. Die Leitungsführung erfolgt auf Kabelbühnen, in Kabelsammelhaltern oder in Leitungs- führungskanälen sowie unter- oder aufputz. Die Schalterhöhe wird einheitlich auf 1,05 m über Fertigfußboden festgelegt. Steckdosen werden in einer Höhe von ca. 0,30 m über Fertigfußboden angeordnet. Steckdosen in der Sporthalle werden ballwurfsicher ausgeführt.

Die elektrischen Anschlüsse der technischen Gebäudeausrüstung (TGA) für die Heizungs- und Lüftungsanlagen sowie diverse Kleinanschlüsse (z. B. Haartrockner) werden berücksichtigt.

Der Potentialausgleich wird nach DIN VDE 0190 und DIN DVE Teil 410 ausgeführt.

445 - Beleuchtungsanlagen

Zur Gewährleistung einer effektiven und sicheren Wahrnehmung der jeweiligen Sehaufgaben wird eine geeignete Beleuchtung durch Tageslicht, künstliche Beleuchtung oder eine Kombination aus beiden vorgesehen.
Die Beleuchtung im gesamten Gebäude wird überwiegend über Präsenzmelder geschaltet. Lediglich die Technikräume erhalten eine konventionelle Schaltung über Lichtschalter. In der Sporthalle erfolgt die Steuerung der Beleuchtungsstärke über Taster. Im Geräteraum kann die Beleuchtungsstärke von 300 lx auf 500 lx erhöht sowie vollständig ausgeschaltet werden.
Die Beleuchtung der Sporthalle wird über ein Lichtmanagementsystem betrieben. Beim Betreten der Halle schaltet sich die Beleuchtung durch Anwesenheitserfassung automatisch ein. Bei ausreichendem Tageslichteinfall wird die Beleuchtungsstärke der Leuchten tageslicht- abhängig auf einen voreingestellten Sollwert geregelt.
Die Leuchten in der Sporthalle werden unter der Decke angebaut. Es kommen ausschließlich energieeffiziente LED-Leuchten mit elek- tronischen Vorschaltgeräten (EVG) zum Einsatz. Die lichttechnische Auslegung der Beleuchtung- sanlage erfolgt gemäß DIN EN 12464-1 "Beleuchtung von Arbeitsstätten in Innen- räumen". Für die Ausleuchtung der Sporthalle sind ballwurfsichere Langfeld-LED-Anbauleuchten vorgesehen. Die Umkleidekabinen, Flure sowie WC- und Duschräume werden mit LED- Deckenanbauleuchten bzw. Raster- einlegeleuchten mit Anbaurahmen ausgestattet. Technikräume, Nebenräume und Geräteräume erhalten LED-FR-Langfeldleuchten.
Die Eingangsbereiche sowie die Wegebeleuchtung werden mit Wandleuchten ausgestattet, die über Bewegungsmelder in Kombination mit einer Astrouhr geschaltet werden.

450 - Fernmelde- und informationstechnische Anlagen

454 - Elektroakustische Anlage (ELA)

Die Sporthalle wird über vorhandene Leitungen an die bestehende elektroakustische Anlage (ELA) angebunden. Die Anbindung erfolgt auf einen LSA-Verteiler. Ab diesem Verteiler wird die ELA-Verkabelung strukturiert und neu aufgebaut, um eine übersichtliche, erweiterbare und betriebssichere Anlagenstruktur sicher- zustellen.

456 - Gefahrenmelde- und Alarmanlagen

Die Auslösung der Alarmierung erfolgt über Handfeuermelder, die in den Vorfluren der Sporthalle sowie im Windfang angeordnet sind.
Die Alarmierung erfolgt in allen Gebäude- bereichen über einen Warnton gemäß DIN 33404-3.
Die Anlage wird als Hausalarmierungsanlage ausgeführt und dient ausschließlich der Alar- mierung der anwesenden Personen.

457 - Übertragungsnetze

Die vorhandene Richtfunkstrecke wird zunächst demontiert und fachgerecht eingelagert. Nach Abschluss der Fassadenarbeiten erfolgt die Wiedermontage sowie die erneute Ausrichtung und Inbetriebnahme der Richtfunkanlage.

Zur Versorgung der WLAN-Access-Points werden im Geräteraum entsprechende Netzwerkdosen vor- gesehen. Weitere Netzwerkdosen werden in den Technikräumen sowie im Bereich des Haupt- eingangs für das Salto-Schließsystem instal- liert.

Es wird ein sternförmig aufgebautes Kupfer-Datennetz in der Qualität CAT 7 errichtet. Die Datenleitungen werden nach dem Umsetzen des bestehenden Serverschrankes im Abstellraum auf CAT-7-Patchfeldern aufgelegt. Die Leitungen enden in den jeweiligen Räumen in CAT-6a-Daten-Doppelanschlussdosen (RJ45).
Die Datendosen werden vollständig und dienstneutral aufgelegt.

## 01 Elektroinstallationarbeiten

### Titel 01 Elektroinstallation

#### Bereich 01.01 Verteilungen

*Hinweis: Vorbemerkungen WZS Sporthalle*
Vorbemerkungen WZS Sporthalle

Die nachfolgenden Positionen sind
zu liefern, montieren inkl. Verdrahtungs und Klemmenanteil betriebsfertig zu montieren.

**01.01.10 WZS Sporthalle**
WZS Sporthalle

Zählerschrank, 1400x1300x205 mm, Schutzklasse II, 540 Platzeinheiten

Schrankgehäuse nach DIN VDE 0603-1 zur Aufputz, Unterputz oder teilversenkter Montage. Zum Aufbau einer Zählerverteileranlage bis 355 A, Bemessungsspannung 230/400 V 50 Hz. Schutzart IP31 (IP44/IP54 nach DIN VDE 0470-1), Schutzklasse II schutzisoliert, Schutzart IP3X hinter der Tür. Bestehend aus Schrank mit Tür aus pulverbeschichtetem, eingebranntem, stabil profiliertem 1 mm dickem Stahlblech. Innenauskleidung komplett aus Kunststoff. Leitungseinführungen oben und unten durch eingebaute Kunststoffflanschplatten, rückseitige Vorprägung im Kunststoffteil und seitlich eingebaute Kunststoff-Flanschplatten im Bereich des NAR (geeignet als Sammelschienendurchführung), des RfZ (nur bei Bauhöhe 1100 mm) und des AAR.
Tür frontbündig mit innenliegenden, justierbaren Scharnieren, wahlweise rechts oder links anschlagbar mit 110° Öffnungswinkel. Türverschluss mit Vorreiber, ab Breite 800 mm und bei allen Schränken ab einer Höhe von 1250 mm mit Stangenverschluss mit Dreipunktschließung. Türverschluss durch andere Schließungen austauschbar. Schrank nebeneinander und übereinander anflanschbar. Schrankgröße 1- bis 5-feldrig mit 72 bis 540 Platzeinheiten (PLE).

Höhe  : 1400 mm
Breite  : 1300 mm
Tiefe  : 205 mm
IP-Klasse  : IP44
Schutzklasse  : Schutzklasse II
Anzahl Felder : 2
Farbe  : Reinweiß
RAL Nummer  : 9010

Bestückt mit:

 1 Stück Baustein, 150x500mm, leer

 1 Stück Zählertragplatte, 450x250mm

 3 Stück Baustein, 300x250mm, für Reiheneinbaugeräte waagerecht, 2x12 PLE

 1 Stück Baustein, 600x250mm, für Reiheneinbaugeräte waagerecht, 4x12 PLE

 2 Stück Baustein, 300x250mm, 2 Trenner NH00
  auf,Sammelschienensystem 40mm

 1 Stück Wandlermessfeld, 1 ZP,NAR
  Sas-40mm,WzR-150mm,APZ-300mm, 1350mm

 1 Stück Wandlermessfeld, 1 ZP,NAR Sas-40mm,
  WzR-150mm,RfZ-300mm, 1350mm

 1 Stück Wandler-Feld, bis 250 A, 1-feldig,
  1350 mm

 1 Stück Bestückungspaket,für LM-Anw.,400/5A
  Wandler,LS-Schalter 3-pol.
  B10A,Wandlerklemmen

 1 Stück Klemmblock 14A-9 EEG-AAR

 1 Stück Bestückungspaket Spannungsversorgung
  APZ / RfZ für Bauhöhe 1400mm, LS 6A
  im NAR

 1 Stück Plantasche, Stahlblech, mit Befestigungsschrauben für Türmontage

‘Angebotenes Fabrikat:.........................
Menge: 1,000 St
Produkt:
  Artikel:
    Artikelnummer: FR24S1
    Artikelkurztext: WZS Sporthalle

*Hinweis: Vorbemerkungen Einbauten WZS Sporthalle*
Vorbemerkungen Einbauten WZS Sporthalle

Die nachfolgenden Positionen sind
zu liefern und in den Anreihschränken inkl. Verdrahtungs-
und Klemmenanteil betriebsfertig
zu montieren.

**01.01.20 SLS-Schalter, 3-polig, E-Charakteristik, 63A,**
SLS-Schalter, 3-polig, E-Charakteristik, 63A, für Sammelschiene

Fabrikat : Hager
Typ  : HTS363E + Zubehör

oder gleichwertiger Art
‘Angebotenes Fabrikat:.........................

  Typ:.........................
  (vom Bieter einzusetzen)
Menge: 1,000 St

**01.01.30 Sicherungslasttrennschalter LT NH000 100A**
Sicherungslasttrennschalter LT NH000 100A
für Sammelschienenmontage Abstand 40 mm

Fabrikat : Hager
Typ  : LT0054 + Zubehör

oder gleichwertiger Art
‘Angebotenes Fabrikat:.........................

  Typ:.........................
  (vom Bieter einzusetzen)
Menge: 3,000 St

**01.01.40 Fehlerstromschutzschalter 63A 30mA Typ B**
Fehlerstromschutzschalter 63A 30mA Typ B
10kA 4 polig

Fabrikat : Hager
Typ  : CDB663E + Zubehör

oder gleichwertiger Art
‘Angebotenes Fabrikat:.........................

  Typ:.........................
  (vom Bieter einzusetzen)
Menge: 1,000 St

**01.01.50 Leitungsschutzschalter 3 polig C-50A**
Leitungsschutzschalter 3 polig C-50A
10kA/15kA

Fabrikat : Hager
Typ  : NCN350 + Zubehör

oder gleichwertiger Art
‘Angebotenes Fabrikat:.........................

  Typ:.........................
  (vom Bieter einzusetzen)
Menge: 1,000 St

**01.01.60 Kunststoff-Sicherungssockel D02 E18 63A 3polig**
Kunststoff-Sicherungssockel D02 E18 63A 3polig Hutschiene

Fabrikat : Hager
Typ  : LD046 + Zubehör

oder gleichwertiger Art
‘Angebotenes Fabrikat:.........................

  Typ:.........................
  (vom Bieter einzusetzen)
Menge: 2,000 St

**01.01.70 FI/LS-Schalter 4-polig C-20A 30mA Typ A**
FI/LS-Schalter 4-polig C-20A 30mA Typ A
10kA

Fabrikat : Hager
Typ  : ADX470D + Zubehör

oder gleichwertiger Art
‘Angebotenes Fabrikat:.........................

  Typ:.........................
  (vom Bieter einzusetzen)
Menge: 2,000 St

**01.01.80 Leitungsschutzschalter, 3polig B 16A**
Leitungsschutzschalter, 3polig B 16A
B-Charakteristik 6kA 3 Modul

Fabrikat : Hager
Typ  : MBN316 + Zubehör

oder gleichwertiger Art
‘Angebotenes Fabrikat:.........................

  Typ:.........................
  (vom Bieter einzusetzen)
Menge: 1,000 St

**01.01.90 Installations Schütze 25A 1S 230V**
Installations Schütze 25A 1S 230V

Fabrikat : Hager
Typ  : ESC125 + Zubehör

oder gleichwertiger Art
‘Angebotenes Fabrikat:.........................

  Typ:.........................
  (vom Bieter einzusetzen)
Menge: 3,000 St

**01.01.100 Spannungsversorgung 24 V DC 2,5A 70°C**
Spannungsversorgung 24 V DC 2,5A

Fabrikat : Hager
Typ  : HTG911H + Zubehör

oder gleichwertiger Art
‘Angebotenes Fabrikat:.........................

  Typ:.........................
  (vom Bieter einzusetzen)
Menge: 1,000 St

**01.01.110 Kombiableiter T1+T2+T3 4P Iimp 12,5kA**
Kombiableiter T1+T2+T3 4P Iimp 12,5kA
TT+TNS 315A

Fabrikat : Hager
Typ  : SPA811Z + Zubehör

oder gleichwertiger Art
‘Angebotenes Fabrikat:.........................

  Typ:.........................
  (vom Bieter einzusetzen)
Menge: 1,000 St

**01.01.120 Einbau beigestellter Messwandler (3)**
Einbau beigestellter Messwandler (3)
des Netzbetreibers (EVU)

Fachgerechter mechanischer Einbau und Befestigung der Messwandler an der vorgesehenen Einbaustelle

Elektrischer Anschluss der Primär- und Sekundärkreise gemäß den Vorgaben des Netzbetreibers sowie den einschlägigen technischen Anschlussbedingungen (TAB)

Ordnungsgemäße Führung, Befestigung und Kennzeichnung der Mess- und Steuerleitungen

Sicherstellung der richtigen Zuordnung von Strompfaden, Polung und Klemmenbezeichnungen

Einhaltung der erforderlichen Abstände, Berührungs- und Schutzmaßnahmen

Vorbereitung der Anlage zur Abnahme, Inbetriebnahme und ggf. Verplombung durch den Netzbetreiber

Die Arbeiten sind nach den anerkannten Regeln der Technik sowie unter Beachtung der einschlägigen DIN-VDE-Vorschriften sowie der TAB des zuständigen Netzbetreibers auszuführen.
Menge: 1,000 St

**01.01.130 Abdeckstreifen, 219 mm, für 12 PLE, brechbar**
Abdeckstreifen, 219 mm, für 12 PLE, brechbar

Fabrikat  : Hager
Typ : S35S

oder gleichwertiger Art
‘Angebotenes Fabrikat:.........................

  Typ:.........................
  (vom Bieter einzusetzen)
Menge: 10,000 St
Produkt:
  Artikel:
    Artikelnummer: SRA01505
    Artikelkurztext: Abdeckstreifen, 219 mm, für 12 PLE, brechbar

*Hinweis: Vorbemerkungen UV Sporthalle*
Vorbemerkungen UV Sporthalle

Die nachfolgenden Positionen sind
zu liefern, montieren inkl. Verdrahtungsund Klemmenanteil betriebsfertig zu montieren.

**01.01.140 UV Sporthalle**
UV Sporthalle

Schrank, IP44/II, 1250x800x205mm, leer

Wandaufbauschrank für die Innenraummontage mit VDE-Gutachten (Fertigungsüberwachung) nach DIN EN 61439-1/-3 zur Aufputz-, Unterputz- oder teilversenkter Montage. Zum Aufbau einer Niederspannungsverteilung bis 400 A, 3AC 230/400 V 50 Hz. Schutzart IP44, Schutzklasse II, Luft- und Kriechstrecken nach DIN VDE 0110-1/-2. Bestehend aus Schrank mit Tür aus pulverbeschichtetem, eingebranntem, stabil profiliertem 1 mm dickem Stahlblech, Innenauskleidung aus Kunststoff. Durchsteckflansche oben und unten je Feld eingebaut, rückseitige Vorprägung im Kunststoffteil und Sammelschienendurchführungen als beidseitige seitliche Vorprägung im unteren Bereich. Tür frontbündig mit innenliegenden, justierbaren Scharnieren, wahlweise rechts oder links anschlagbar mit 110 Grad Öffnungswinkel. Tür mit Vorreiber, ab Breite 800 mm und bei allen Schränken ab einer Höhe von 1250 mm mit Stangenverschluß mit Dreipunktschließung.
Hinweis: Türverschluß durch andere Schließungen austauschbar. Schrank nebeneinander und übereinander anflanschbar.

Höhe  : 1250 mm
Breite  : 800 mm
Tiefe  : 205 mm
IP-Klasse  : IP44
Schutzklasse  : Schutzklasse II
Anzahl Felder : 3
Farbe  : Reinweiß
RAL Nummer  : 9010

Bestückt mit:

 1 Stück Kabelrangierkanal, 3-feldig, Wandmontage, H x B x T 195 x 800 x
  155 mm, RAL9010

 1 Stück Baustein, 300x250mm, für Reiheneinbaugeräte waagerecht, 2x12 PLE

 1 Stück Baustein, 450x750mm, für Reiheneinbaugeräte waagerecht, 9x12 PLE

 1 Stück Baustein, 150x750mm, für Reiheneinbaugeräte waagerecht, 3x12 PLE

 1 Stück Baustein, 600x250mm, für Reiheneinbaugeräte waagerecht, 4x12 PLE

 1 Stück Baustein, 300x250mm, für D-Sicherung,
  Sammelschienensystem 60mm waagerecht

 1 Stück Baustein, 300x750mm, für Reihenklemmen
  waagerecht

 1 Stück Baustein, 300x250mm, für Sammelschienensystem 40mm, 5 polig
  waagerecht

 1 Stück Baustein, 300x250mm, für D-Sicherung,
  Sammelschienensystem 60mm senkr.

 4 Stück CU-Schiene, 20x5mm, 1-feldig, für
  Sammelschienensystem 60mm

 1 Stück Plantasche, Stahlblech, mit Befestigungsschrauben für Türmontage

‘Angebotenes Fabrikat:.........................
Menge: 1,000 St
Produkt:
  Artikel:
    Artikelnummer: FR24S1
    Artikelkurztext: UV Sporthalle

*Hinweis: Vorbemerkungen Einbauten UV Sporthalle*
Vorbemerkungen Einbauten UV Sporthalle

Die nachfolgenden Positionen sind
zu liefern und in den Anreihschränken inkl. Verdrahtungs-
und Klemmenanteil betriebsfertig
zu montieren.

**01.01.150 Lasttrennschalter 4polig 80A für Hutschiene**
Lasttrennschalter 4polig 80A für Hutschiene oder Montageplatte

Fabrikat : Hager
Typ  : HAC408 + Zubehör

oder gleichwertiger Art
‘Angebotenes Fabrikat:.........................

  Typ:.........................
  (vom Bieter einzusetzen)
Menge: 1,000 St

**01.01.160 Reitersicherungsunterteil D02 E18 63A 3polig**
Reitersicherungsunterteil D02 E18 63A 3polig 60mm Sammelschiene

Fabrikat : Hager
Typ  : L063L + Zubehör

oder gleichwertiger Art
‘Angebotenes Fabrikat:.........................

  Typ:.........................
  (vom Bieter einzusetzen)
Menge: 5,000 St

**01.01.170 Fehlerstromschutzschalter 4 polig**
Fehlerstromschutzschalter 4 polig
6kA 40A 30mA Typ A

Fabrikat : Hager
Typ  : CDA440D + Zubehör

oder gleichwertiger Art
‘Angebotenes Fabrikat:.........................

  Typ:.........................
  (vom Bieter einzusetzen)
Menge: 5,000 St

**01.01.180 Signalkontakt für v.g. FI-Schutzschalter**
Signalkontakt für v.g. FI-Schutzschalter

Fabrikat : Hager
Typ  : CZ001

oder gleichwertiger Art
‘Angebotenes Fabrikat:.........................

  Typ:.........................
  (vom Bieter einzusetzen)
Menge: 1,000 St

**01.01.190 FI/LS-Schalter 4P 6kA B-16A 30mA Typ A**
FI/LS-Schalter 4P 6kA B-16A 30mA Typ A

Fabrikat : Hager
Typ  : ADM416QC + Zubehör

oder gleichwertiger Art
‘Angebotenes Fabrikat:.........................

  Typ:.........................
  (vom Bieter einzusetzen)
Menge: 1,000 St

**01.01.200 FI/LS-Schalter 1P+N 6kA B-10A 30mA Typ A**
FI/LS-Schalter 1P+N 6kA B-10A 30mA Typ A

Fabrikat : Hager
Typ  : ADS910D + Zubehör

oder gleichwertiger Art
‘Angebotenes Fabrikat:.........................

  Typ:.........................
  (vom Bieter einzusetzen)
Menge: 2,000 St

**01.01.210 FI/LS-Schalter 1P+N 6kA B-16A 30mA Typ A**
FI/LS-Schalter 1P+N 6kA B-16A 30mA Typ A

Fabrikat : Hager
Typ  : ADS916D + Zubehör

oder gleichwertiger Art
‘Angebotenes Fabrikat:.........................

  Typ:.........................
  (vom Bieter einzusetzen)
Menge: 6,000 St

**01.01.220 Leitungsschutzschalter 1 polig B 10A**
Leitungsschutzschalter 1 polig B 10A
B-Charakteristik 6kA 1 Modul

Fabrikat : Hager
Typ  : MBN110 + Zubehör

oder gleichwertiger Art
‘Angebotenes Fabrikat:.........................

  Typ:.........................
  (vom Bieter einzusetzen)
Menge: 18,000 St

**01.01.230 Signalkontakt für v.g. LS-Schalter**
Signalkontakt für v.g. LS-Schalter

Fabrikat : Hager
Typ  : MZ201

oder gleichwertiger Art
‘Angebotenes Fabrikat:.........................

  Typ:.........................
  (vom Bieter einzusetzen)
Menge: 13,000 St

**01.01.240 Leitungsschutzschalter 1 polig B 16A**
Leitungsschutzschalter 1 polig B 16A
B-Charakteristik 6kA 1 Modul

Fabrikat : Hager
Typ  : MBN116 + Zubehör

oder gleichwertiger Art
‘Angebotenes Fabrikat:.........................

  Typ:.........................
  (vom Bieter einzusetzen)
Menge: 20,000 St

**01.01.250 Leitungsschutzschalter 3 polig B 6A**
Leitungsschutzschalter 3 polig B 6A
C-Charakteristik 6kA 3 Module

Fabrikat : Hager
Typ  : MBN306 + Zubehör

oder gleichwertiger Art
‘Angebotenes Fabrikat:.........................

  Typ:.........................
  (vom Bieter einzusetzen)
Menge: 1,000 St

**01.01.260 Leitungsschutzschalter 3 polig B 32A**
Leitungsschutzschalter 3 polig B 32A
C-Charakteristik 6kA 3 Module

Fabrikat : Hager
Typ  : MCN332 + Zubehör

oder gleichwertiger Art
‘Angebotenes Fabrikat:.........................

  Typ:.........................
  (vom Bieter einzusetzen)
Menge: 1,000 St

**01.01.270 Digitale Multifunktions-Zeitschaltuhr**
Digitale Multifunktions-Zeitschaltuhr
für Hutschiene mit Bluetooth, 2-Kanal

Fabrikat : Hager
Typ  : EGN200 + Zubehör

oder gleichwertiger Art
‘Angebotenes Fabrikat:.........................

  Typ:.........................
  (vom Bieter einzusetzen)
Menge: 1,000 St

**01.01.280 Klingeltrafo 230V / 8V und 12V 16VA**
Klingeltrafo 230V / 8V und 12V 16VA

Fabrikat : Hager
Typ  : ST305 + Zubehör

oder gleichwertiger Art
‘Angebotenes Fabrikat:.........................

  Typ:.........................
  (vom Bieter einzusetzen)
Menge: 1,000 St

**01.01.290 Überspannungsableiter T2 4P 40kA**
Überspannungsableiter T2 4P 40kA
TT/TNS Defektanzeige + Kontakt

Fabrikat : Hager
Typ  : SPE440+ Zubehör

oder gleichwertiger Art
‘Angebotenes Fabrikat:.........................

  Typ:.........................
  (vom Bieter einzusetzen)
Menge: 1,000 St

**01.01.300 Patchmodul als RJ45-Modul Kategorie Cat6 (STP)**
Patchmodul als RJ45-Modul Kategorie Cat6 (STP) mit Hutschienenträger, REG 1 PLE

Fabrikat  : Hager
Typ : TN002S

oder gleichwertiger Art
‘Angebotenes Fabrikat:.........................

  Typ:.........................
  (vom Bieter einzusetzen)
Menge: 2,000 St

**01.01.310 Abdeckstreifen, 219 mm, für 12 PLE, brechbar**
Abdeckstreifen, 219 mm, für 12 PLE, brechbar

Fabrikat  : Hager
Typ : S35S

oder gleichwertiger Art
‘Angebotenes Fabrikat:.........................

  Typ:.........................
  (vom Bieter einzusetzen)
Menge: 6,000 St
Produkt:
  Artikel:
    Artikelnummer: SRA01505
    Artikelkurztext: Abdeckstreifen, 219 mm, für 12 PLE, brechbar

**01.01.320 TX LiveLink Controller LAN DR Connect**
TX LiveLink Controller LAN DR Connect

Dali Steuergerät mit integriertem RJ45 LAN Modul. Für den Anschluss, die Inbetriebnahme und Bedienung von LiveLink-Sensoreinheiten, LiveLink DALI-Tasterkopplern und DALI-Leuchten. Das Steuergerät kann bis zu 64 DALI-Teilnehmer verwalten. Vordefinierte Raumkonfigurationen (Use Cases) mit allen planungsrelevanten Daten ermöglichen eine einfache und schnelle Inbetriebnahme. Die Adressierung der Leuchten und LiveLink Systemkomponenten erfolgt mit Hilfe einer graphischen Benutzeroberfläche (iOS/Android App) für Tablet-PCs. Vollautomatische (automatisch Ein/Aus) oder halbautomatische (nur automatisch Aus) Anwesenheitserfassung, Tasterfunktionen frei programmierbar. Das Steuergerät mit integriertem Netzgerät 230 V ist für die Installation auf eine DIN-Hutschiene (TS35) ausgelegt. Die Inbetriebnahme mit der LiveLink Install App erfolgt über WLAN-Verbindung (WPA2 Verschlüsselung) mit einem Tablet-PC. Mit DALI-Schnittstelle zum Anschluss von Leuchten, LiveLink Sensoren und Tasterkopplern. RJ45 Buchse zur Integration in das bauseits vorhandene LAN mit WLAN-Router. Bedienung optional mit Tablet-PC, Smartphone oder Installations-Taster. Zur Inbetriebnahme und Bedienung mit Tablet-PC oder Smartphone ist die Verbindung des Steuergeräts zu einem WLAN-fähiger Router erforderlich (mind. nach IEEE 802.11b).

Montage Ort: UV Sporthalle

Fabrikat : Trilux
Typ : LiveLink Controller LAN DR
TOC : 7861500

oder gleichwertiger Art

'Angebotenes Fabrikat:.........................

  Typ:.........................

  (vom Bieter einzusetzen)'
Menge: 1,000 St

**01.01.330 Repeater für Hutschienenmontage**
Repeater für Hutschienenmontage

Montage Ort: UV Sporthalle

Fabrikat : Trilux
Typ  : LMS Dali-Rep DR
TOC  : 8363400

oder gleichwertiger Art

'Angebotenes Fabrikat:.........................

  Typ:.........................

  (vom Bieter einzusetzen)'
Menge: 1,000 St

#### Bereich 01.02 Hauptleitungen

*Hinweis: Vorbemerkungen Hauptleitungen*
Vorbemerkungen Hauptleitungen

Die Positionen dieses Titels sind durch
Angabe der folgenden Ziffern den verschiedenen Verlegearten zugeordnet.

(1) Verlegung auf Putz mit Abstands-,
  bzw. Bügelschelle

(2) Verlegung unter Putz, einschließlich Stemm-, Bohr- und Fräsarbeiten
  und Befestigungsmaterial auch in
  Beton

(3) Verlegung in Rohr, Installationskanal, Zwischendecke, Hohlwände und
  Kabelrinne

(4) Verlegung mit systemgebundenen
  Zubehör

(5) Verlegung in bauseits erstelltem
  Kabelgraben

Alle Einheitspreise beinhalten die
Kosten für die Lieferung und Verlegung
in Teillängen einschließlich der entsprechenden Klein- und Befestigungsmaterialien mit allem erforderlichem
Zubehör.

**01.02.10 NYM-J 5 x 10 qmm**
NYM-J 5 x 10 qmm
Verlegeart: (1)
Menge: 9,000 m

**01.02.20 NYM-J 5 x 10 qmm**
NYM-J 5 x 10 qmm
Verlegeart: (3)
Menge: 18,000 m

**01.02.30 NYM-J 5 x 25 qmm**
NYM-J 5 x 25 qmm
Verlegeart: (1)
Menge: 6,000 m

**01.02.40 NYM-J 5 x 25 qmm**
NYM-J 5 x 25 qmm
Verlegeart: (3)
Menge: 32,000 m

**01.02.50 NYM-J 5 x 35 qmm**
NYM-J 5 x 35 qmm
Verlegeart: (1)
Menge: 10,000 m

**01.02.60 NYM-J 5 x 35 qmm**
NYM-J 5 x 35 qmm
Verlegeart: (3)
Menge: 4,000 m

#### Bereich 01.03 Verteilungsleitungen

*Hinweis: Vorbemerkungen Verteilungsleitungen*
Vorbemerkungen Verteilungsleitungen

Die Positionen dieses Titels sind durch
Angabe der folgenden Ziffern den verschiedenen Verlegearten zugeordnet.

(1) Verlegung auf Putz mit Abstands-,
  bzw. Bügelschelle

(2) Verlegung unter Putz, einschließlich Stemm-, Bohr- und Fräsarbeiten
  und Befestigungsmaterial auch in
  Beton

(3) Verlegung in Rohr, Installationskanal, Zwischendecke, Hohlwände und
  Kabelrinne

(4) Verlegung mit systemgebundenen
  Zubehör

(5) Verlegung in bauseits erstelltem
  Kabelgraben

Alle Einheitspreise beinhalten die
Kosten für die Lieferung und Verlegung
in Teillängen einschließlich der entsprechenden Klein- und Befestigungsmaterialien mit allem erforderlichem
Zubehör.

**01.03.10 NYM-J 3 x 1,5 qmm (1)**
NYM-J 3 x 1,5 qmm (1)
Verlegeart: (1)
Menge: 85,000 m

**01.03.20 NYM-J 3 x 1,5 qmm (2)**
NYM-J 3 x 1,5 qmm (2)
Verlegeart: (2)
Menge: 55,000 m

**01.03.30 NYM-J 3 x 1,5 qmm (3)**
NYM-J 3 x 1,5 qmm (3)
Verlegeart: (3)
Menge: 975,000 m

**01.03.40 NYM-J 3 x 2,5 qmm (1)**
NYM-J 3 x 2,5 qmm (1)
Verlegeart: (1)
Menge: 100,000 m

**01.03.50 NYM-J 3 x 2,5 qmm (2)**
NYM-J 3 x 2,5 qmm (2)
Verlegeart: (2)
Menge: 30,000 m

**01.03.60 NYM-J 3 x 2,5 qmm (3)**
NYM-J 3 x 2,5 qmm (3)
Verlegeart: (3)
Menge: 1270,000 m

**01.03.70 NYM-J 5 x 1,5 qmm (1)**
NYM-J 5 x 1,5 qmm (1)
Verlegeart: (1)
Menge: 90,000 m

**01.03.80 NYM-J 5 x 1,5 qmm (3)**
NYM-J 5 x 1,5 qmm (3)
Verlegeart: (3)
Menge: 955,000 m

**01.03.90 NYM-J 5 x 2,5 qmm (1)**
NYM-J 5 x 2,5 qmm (1)
Verlegeart: (1)
Menge: 15,000 m

**01.03.100 NYM-J 5 x 2,5 qmm (3)**
NYM-J 5 x 2,5 qmm (3)
Verlegeart: (3)
Menge: 60,000 m

**01.03.110 NYM-J 5 x 6 qmm (1)**
NYM-J 5 x 6 qmm (1)
Verlegeart: (1)
Menge: 3,000 m

**01.03.120 NYM-J 5 x 6 qmm (3)**
NYM-J 5 x 6 qmm (3)
Verlegeart: (3)
Menge: 28,000 m

**01.03.130 NYY-J 5 x 2,5 qmm (1)**
NYY-J 5 x 2,5 qmm (1)
Verlegeart: (1)
Menge: 10,000 m

**01.03.140 NYY-J 5 x 2,5 qmm (3)**
NYY-J 5 x 2,5 qmm (3)
Verlegeart: (3)
Menge: 60,000 m

**01.03.150 Ölflex 4 x 1,5qmm (1)**
Ölflex 4 x 1,5qmm (1)
Verlegeart: (1)
Menge: 25,000 m

**01.03.160 Ölflex 4 x 1,5qmm (3)**
Ölflex 4 x 1,5qmm (3)
Verlegeart: (3)
Menge: 150,000 m

#### Bereich 01.04 Schwachstromleitungen

*Hinweis: Vorbemerkungen Schwachstromleitungen*
Vorbemerkungen Schwachstromleitungen

Die Positionen dieses Titels sind durch
Angabe der folgenden Ziffern den verschiedenen Verlegearten zugeordnet.

(1) Verlegung auf Putz mit Abstands-,
  bzw. Bügelschelle

(2) Verlegung unter Putz, einschließlich Stemm-, Bohr- und Fräsarbeiten
  und Befestigungsmaterial auch in
  Beton

(3) Verlegung in Rohr, Installationskanal, Zwischendecke, Hohlwände und
  Kabelrinne

(4) Verlegung mit systemgebundenen
  Zubehör

(5) Verlegung in bauseits erstelltem
  Kabelgraben

Alle Einheitspreise beinhalten die
Kosten für die Lieferung und Verlegung
in Teillängen einschließlich der entsprechenden Klein- und Befestigungsmaterialien mit allem erforderlichem
Zubehör.

**01.04.10 J-Y (ST) Y 2 x 2 x 0,8 mm (1)**
J-Y (ST) Y 2 x 2 x 0,8 mm (1)

Verlegeart: (1)
Menge: 75,000 m

**01.04.20 J-Y (ST) Y 2 x 2 x 0,8 mm (3)**
J-Y (ST) Y 2 x 2 x 0,8 mm (3)

Verlegeart: (3)
Menge: 1140,000 m

**01.04.30 J-Y (ST) Y 4 x 2 x 0,8 mm (1)**
J-Y (ST) Y 4 x 2 x 0,8 mm (1)

Verlegeart: (1)
Menge: 10,000 m

**01.04.40 J-Y (ST) Y 4 x 2 x 0,8 mm (3)**
J-Y (ST) Y 4 x 2 x 0,8 mm (3)

Verlegeart: (3)
Menge: 50,000 m

**01.04.50 J-Y (ST) Y 10 x 2 x 0,8 mm (1)**
J-Y (ST) Y 10 x 2 x 0,8 mm (1)

Verlegeart: (1)
Menge: 25,000 m

**01.04.60 J-Y (ST) Y 10 x 2 x 0,8 mm (3)**
J-Y (ST) Y 10 x 2 x 0,8 mm (3)

Verlegeart: (3)
Menge: 225,000 m

**01.04.70 J-Y(ST)Y BMK rot 2 x 2 x 0,8 mm (1)**
J-Y(ST)Y BMK rot 2 x 2 x 0,8 mm (1)

Verlegeart: (1)
Menge: 20,000 m

**01.04.80 J-Y(ST)Y BMK, rot 2 x 2 x 0,8 mm (3)**
J-Y(ST)Y BMK, rot 2 x 2 x 0,8 mm (3)

Verlegeart: (3)
Menge: 440,000 m

#### Bereich 01.05 Installationsverlegesysteme

*Hinweis: Vorbemerkungen Installationsverlegesysteme*
Vorbemerkungen Installationsverlegesysteme

Nachfolgend aufgeführte Positionen
dieses Titels werden vom Auftragnehmer
geliefert und montiert einschließlich
allem erforderlichem Zubehör.

Alle Einheitspreise beinhalten die
Kosten für die Lieferung und Verlegung
in Teillängen einschließlich der entsprechenden Klein- und Befestigungsmaterialien mit allem erforderlichem
Zubehör.

**01.05.10 Kunststoff-Wellrohr M20**
Kunststoff-Wellrohr M20

Elektroinstallationsrohr DIN EN 61386-22,
Maße DIN EN 60423, nicht flammenausbreitend,
aus Kunststoff mit Kunststoffmantel, doppelwandig, innen gewellt, außen glatt, biegsam, Außendurchmesser 20 mm, Klassifizierungscode 33532, Druckfestigkeit  mittel, Schlagfestigkeit mittel, Dauergebrauchs- und Installationstemperatur min. -45°C max. +105°C

Verlegeart: auf Rohfußboden
Menge: 50,000 m

**01.05.20 Kunststoff-Wellrohr M25**
Kunststoff-Wellrohr M25

Elektroinstallationsrohr DIN EN 61386-22,
Maße DIN EN 60423, nicht flammenausbreitend,
aus Kunststoff mit Kunststoffmantel, doppelwandig, innen gewellt, außen glatt, biegsam, Außendurchmesser 25 mm,  Klassifizierungscode 33532, Druckfestigkeit  mittel, Schlagfestigkeit mittel, Dauergebrauchs- und Installationstemperatur min. -45°C max. +105°C

Verlegeart: auf Rohfußboden
Menge: 180,000 m

**01.05.30 Kunststoff-Wellrohr M32**
Kunststoff-Wellrohr M32

Elektroinstallationsrohr DIN EN 61386-22,
Maße DIN EN 60423, nicht flammenausbreitend,
aus Kunststoff mit Kunststoffmantel,doppelwandig, innen gewellt, außen glatt, biegsam, Außendurchmesser 32 mm, Klassifizierungscode 33532,Druckfestigkeit  mittel, Schlagfestigkeit mittel, Dauergebrauchs- und Installationstemperatur min. -45°C max. +105°C

Verlegeart: auf Rohfußboden
Menge: 125,000 m

**01.05.40 M20**
M20
Kunststoffpanzerrohr,glatte und starre Ausführung inkl. allem erforderlichem Zubehör, etc.
Menge: 10,000 m

**01.05.50 M25**
M25
Kunststoffpanzerrohr,glatte und starre Ausführung inkl. allem erforderlichem Zubehör, etc.
Menge: 45,000 m

**01.05.60 M32**
M32
Kunststoffpanzerrohr,glatte und starre Ausführung inkl. allem erforderlichem Zubehör, etc.
Menge: 15,000 m

**01.05.70 M40**
M40
Kunststoffpanzerrohr,glatte und starre Ausführung inkl. allem erforderlichem Zubehör, etc.
Menge: 10,000 m

**01.05.80 Stahlpanzerrohr EM20**
Stahlpanzerrohr EM20
Stahlpanzerrohr, feuerverzinkt,
inkl. Befestigungsschellen und
allem sonstigen erforderlichem
Zubehör, etc.
Menge: 15,000 m

**01.05.90 Stahlpanzerrohr EM25**
Stahlpanzerrohr EM25
Stahlpanzerrohr, feuerverzinkt,
inkl. Befestigungsschellen und
allem sonstigen erforderlichem
Zubehör, etc.
Menge: 15,000 m

**01.05.100 Stahlpanzerrohr EM32**
Stahlpanzerrohr EM32
Stahlpanzerrohr, feuerverzinkt,
inkl. Befestigungsschellen und
allem sonstigen erforderlichem
Zubehör, etc.
Menge: 9,000 m

**01.05.110 Installationskanal 15 x 30 mm, Stbl.**
Installationskanal 15 x 30 mm, Stbl.

Installationskanal aus Stahlblech,
bandverzinkt, mit Deckel inkl.
allem erforderlichem Zubehör, etc.

Farbe  : verkehrsweiß
Menge: 15,000 m

**01.05.120 Endstück für v.g. Pos.**
Menge: 6,000 St

**01.05.130 Kupplung für v.g. Pos.**
Menge: 5,000 St

**01.05.140 Installationskanal 30 x 30 mm, Stbl.**
Installationskanal 30 x 30 mm, Stbl.

Installationskanal aus Stahlblech,
bandverzinkt, mit Deckel inkl.
allem erforderlichem Zubehör, etc.

Farbe  : verkehrsweiß
Menge: 59,000 m

**01.05.150 Endstück für v.g. Pos.**
Menge: 20,000 St

**01.05.160 Kupplung für v.g. Pos.**
Menge: 12,000 St

**01.05.170 Installationskanal 110 x 60 mm, Stbl.**
Installationskanal 110 x 60 mm, Stbl.
mit Trennsteg

Installationskanal aus Stahlblech,
bandverzinkt, mit Deckel inkl.
allem erforderlichem Zubehör, etc.

Farbe  : verkehrsweiß
Menge: 21,000 m

**01.05.180 Endstück für v.g. Pos.**
Menge: 2,000 St

**01.05.190 Kupplung für v.g. Pos.**
Menge: 9,000 St

*Hinweis: Vorbemerkungen Kabelrinnen*
Vorbemerkungen Kabelrinnen

Nachfolgend aufgeführte Positionen
werden vom Auftragnehmer geliefert,
montiert und betriebsfertig angeschlossen einschließlich allem erforderlichem Zubehör.

Die Kabelrinne wird mittels einem
Wand- und Stielausleger befestigt,
und ist in Teillängen zu liefern
und zu montieren. Alle erforderlichen Zubehörteile für die Kabelrinne einschl. der Befestigungsteile sowie der Zuschnitte der
Kabelrinne sind in die Kalkulation
mit einzubeziehen.

**01.05.200 Kabelrinne 60 x 200 mm**
Kabelrinne 60 x 200 mm

Mittelschweres-Kabelrinnen-System
in 60mm Seitenhöhe, verzinkt, inkl.
allem erforderlichem Zubehör, etc.

Höhe  :  60 mm
Breite  : 200 mm
Menge: 35,000 m

**01.05.210 Trennsteg für v.g. Kabelrinne**
Trennsteg für v.g. Kabelrinne

Höhe  : 60 mm
Menge: 35,000 m

**01.05.220 Wand- und Stielausleger für v.g.**
Wand- und Stielausleger für v.g.
Kabelrinne

Länge  : 210 mm
Menge: 25,000 St

**01.05.230 Hängestiel für v.g. Kabelrinne**
Hängestiel für v.g. Kabelrinne

Länge  : 400 mm
Menge: 10,000 St

*Hinweis: Vorbemerkungen Brüstungskanal*
Vorbemerkungen Brüstungskanal

Nachfolgend aufgeführte Positionen
werden vom Auftragnehmer geliefert,
montiert und betriebsfertig angeschlossen einschließlich allem erforderlichem Zubehör.

Der Brüstungskanal aus Kunststoff,
ist in Teillängen zu liefern und zu montieren. Farbe des Kanals mit Oberteil verkehrsweiß, Montage an der Wand.Alle erforderlichen Zubehörteile für das Kanalsystem einschl. der Befestigungsteile sowie der Zuschnitte des Kanals sind in die Kalkulation mit einzubeziehen. Um saubere Stossstellen zu erzielen, sind die Zuschnitte maschinell herzustellen.

**01.05.240 Brüstungskanal, PVC**
Brüstungskanal, PVC

Höhe  : 130 mm
Tiefe  :  68 mm
Farbe  : verkehrsweiß

inkl. Trennwand

Fabrikat : Hager
Typ  : BR6513019016

oder gleichwertiger Art

‘Angebotenes Fabrikat:.........................

  Typ:.........................

  (vom Bieter einzusetzen)‘
Menge: 3,000 m

**01.05.250 Oberteil für v. g. Brüstungskanal, PVC**
Oberteil für v. g. Brüstungskanal, PVC

Farbe  : verkehrsweiß

Fabrikat : Hager
Typ  : BR08029016

oder gleichwertiger Art

‘Angebotenes Fabrikat:.........................

  Typ:.........................

  (vom Bieter einzusetzen)‘
Menge: 3,000 m

**01.05.260 Kupplungspaar für v. g. Brüstungskanal**
Kupplungspaar für v. g. Brüstungskanal

Fabrikat : Hager
Typ  : BR65X9

oder gleichwertiger Art

‘Angebotenes Fabrikat:.........................

  Typ:.........................

  (vom Bieter einzusetzen)‘
Menge: 1,000 St

**01.05.270 Endstück für v. g. Brüstungskanal**
Endstück für v. g. Brüstungskanal

Fabrikat : Hager
Typ  : BR6513069016

oder gleichwertiger Art

‘Angebotenes Fabrikat:.........................

  Typ:.........................

  (vom Bieter einzusetzen)‘
Menge: 1,000 St

**01.05.280 Geräteeinbaudose für v. g. Brüstungskanal**
Geräteeinbaudose für v. g. Brüstungskanal
1-fach Energie

Fabrikat : Hager
Typ  : G2850

oder gleichwertiger Art
‘Angebotenes Fabrikat:.........................

  Typ:.........................
  (vom Bieter einzusetzen)
Menge: 8,000 St

**01.05.290 Steigeleiter**
Steigeleiter

Steigeleiter, schwer, mit
durchgängig gelochtem Seitenholm,
mit eingeschraubten, nach oben
offenen C-Profil-Sprossen, zur
senkrechten Führung von Kabeln und
Leitungen, eingerollte Kante zur
Verstärkung und als Kantenschutz,
bandverzinkt nach DIN EN 10346,
inkl. allem erforderlichem Zubehör, etc.

Seitenhöhe  :  110  mm
Breite  :  200  mm
Länge  : 3.000  mm
Holmstärke  :  1,5 mm
Sprossenabstand:  300  mm
Menge: 2,000 St

**01.05.300 Deckel für v. g. Steigeleiter**
Deckel für v. g. Steigeleiter

Ungelochter Deckel für v. g. Steigeleiter im Innen- und Außenbereich,
zum Schutz der Kabel vor Beschädigungen, Witterungseinflüsse und
Schmutz inkl. allem erforderlichem
Zubehör, etc.

Höhe  :  15  mm
Breite  :  230  mm
Länge  : 3.000  mm
Blechstärke  :  1,5 mm
Menge: 2,000 St

**01.05.310 Trennsteg v. g. Steigeleiter**
Trennsteg v. g. Steigeleiter

Höhe  :  30  mm
Länge  : 3.000  mm

inkl. Befestigungsklemme
Menge: 2,000 St

**01.05.320 Bügelschelle für v.g. Steigeleiter**
Bügelschelle für v.g. Steigeleiter

Bügelschelle aus Stahl, tauchfeuerverzinkt nach DIN EN ISO 1461
und allem sonstigen Zubehör, etc.

Spannbereich: 12 - 16 mm
Menge: 30,000 St

**01.05.330 Bügelschelle für v.g. Steigeleiter**
Bügelschelle für v.g. Steigeleiter

Bügelschelle aus Stahl, tauchfeuerverzinkt nach DIN EN ISO 1461
und allem sonstigen Zubehör, etc.

Spannbereich: 16 - 22 mm
Menge: 40,000 St

**01.05.340 Bügelschelle für v.g. Steigeleiter**
Bügelschelle für v.g. Steigeleiter

Bügelschelle aus Stahl, tauchfeuerverzinkt nach DIN EN ISO 1461
und allem sonstigen Zubehör, etc.

Spannbereich: 22 - 28 mm
Menge: 100,000 St

**01.05.350 C-Profilschiene für BBS-Schellen**
C-Profilschiene für BBS-Schellen
tauchfeuerverzinkt

Profilschiene gelocht mit der
Schlitzweite von 16 mm

Der Einheitspreis beinhaltet die
Kosten für die Lieferung und Verlegung
in Teillängen einschließlich der entsprechenden Klein- und Befestigungsmaterialien mit allem erforderlichem
Zubehör.
Menge: 10,000 m

**01.05.360 Bügelschelle für v.g. C-Profilschiene**
Bügelschelle für v.g. C-Profilschiene

Bügelschelle aus Stahl, tauchfeuerverzinkt nach DIN EN ISO 1461
und allem sonstigen Zubehör, etc.

Spannbereich: 12 - 16 mm
Menge: 20,000 St

**01.05.370 Bügelschelle für v.g. C-Profilschiene**
Bügelschelle für v.g. C-Profilschiene

Bügelschelle aus Stahl, tauchfeuerverzinkt nach DIN EN ISO 1461
und allem sonstigen Zubehör, etc.

Spannbereich: 16 - 22 mm
Menge: 45,000 St

**01.05.380 Bügelschelle für v.g. C-Profilschiene**
Bügelschelle für v.g. C-Profilschiene

Bügelschelle aus Stahl, tauchfeuerverzinkt nach DIN EN ISO 1461
und allem sonstigen Zubehör, etc.

Spannbereich: 22 - 28 mm
Menge: 55,000 St

**01.05.390 Kabelsammelhalterung aus Metall 15L**
Kabelsammelhalterung aus Metall 15L

Kabelsammelhalterung aus Metall für
die Leitungsverlegung im abgehängtem Deckenbereich für ca. 15 Leitungen (3 x 2,5 qmm) inkl.
Befestigungsmaterial und allem
erforderlichem Zubehör, etc.
Menge: 200,000 St

**01.05.400 Kabelsammelhalterung aus Metall 30L**
Kabelsammelhalterung aus Metall 30L

Kabelsammelhalterung aus Metall für
die Leitungsverlegung im abgehängtem Deckenbereich für ca. 30 Leitungen (3 x 2,5 qmm) inkl.
Befestigungsmaterial und allem
erforderlichem Zubehör, etc.
Menge: 320,000 St

#### Bereich 01.06 Potentialausgleich

**01.06.10 Potentialausgleichsschiene**
Potentialausgleichsschiene
für den Hauptpotentialausgleich ausreichend
für:
- 1 Bandeisen 4 x 30 mm und
- 9 CU-Leiter 2,5 bis 95 qmm.

liefern, montieren und betriebsfertig anschließen
Menge: 3,000 St

**01.06.20 Erdanschluß an Geräten, Kabel-**
Erdanschluß an Geräten, Kabelbahnen, Potentialausgleichsschienen, etc.
für Mantelleitung bis 35 qmm, komplett mit
Kabelschuhen, Schrauben und Muttern in
rostfreier Ausführung, einschl. ggf. erforderlichen Anbohrungen, etc.

liefern, montieren und betriebsfertig anschließen
Menge: 22,000 St

**01.06.30 Banderdungsschellen**
Banderdungsschellen

gem. DIN VDE 0100 für Rohre von 1/4 bis
2 Zoll zum Anschluss von Leitern bis
max 35 qmm, einschl. Klein- und Befestigungsmaterial

liefern, montieren und betriebsfertig
anschliessen.
Menge: 15,000 St

**01.06.40 Meßprotokolle**
Meßprotokolle

Gebühr für die Messung und Erstellung des
Meßprotokolles der Erdübergangswiderstände
an den Anschlüssen des Fundamenterders und
der zugeordneten Potentialausgleichsschiene.
Das Meßprotokoll ist in 3-facher Ausfertigung mit der Schlußrechnung einzureichen.
Menge: 1,000 St

**01.06.50 Erdungskabel H07V-K 1 x 6 qmm**
Erdungskabel H07V-K 1 x 6 qmm
Verlegeart: offene Rohrverlegung,
Elektroinstallationskanal, Kabekrinne,
etc. einschl. allem erforderlichem
Zubehör

liefern und verlegen
Menge: 75,000 m

**01.06.60 Erdungskabel NYM-J 1 x 10 qmm**
Erdungskabel NYM-J 1 x 10 qmm

Verlegeart: offene Rohrverlegung,
Elektroinstallationskanal, Kabekrinne,
etc. einschl. allem erforderlichem
Zubehör

liefern und verlegen
Menge: 55,000 m

**01.06.70 Erdungskabel NYM-J 1 x 16 qmm**
Erdungskabel NYM-J 1 x 16 qmm

Verlegeart: offene Rohrverlegung,
Elektroinstallationskanal, Kabekrinne,
etc. einschl. allem erforderlichem
Zubehör

liefern und verlegen
Menge: 85,000 m

**01.06.80 Erdungskabel NYM-J 1 x 35 qmm**
Erdungskabel NYM-J 1 x 35 qmm

Verlegeart: offene Rohrverlegung,
Elektroinstallationskanal, Kabekrinne,
etc. einschl. allem erforderlichem
Zubehör

liefern und verlegen
Menge: 25,000 m

#### Bereich 01.07 Installationsgeräte

*Hinweis: Vorbemerkungen Installationsgeräte*
Vorbemerkungen Installationsgeräte

Unterputz:

'Angebotenes Fabrikat:.........................

  Typ:.........................

  (vom Bieter einzusetzen)'

Aufputz:

'Angebotenes Fabrikat:.........................

  Typ:.........................

  (vom Bieter einzusetzen)'

up= Montage inkl. up-Schalterabzweigdose
ap= auf Putz
wg= Wassergeschützt
ho= Montage inkl. Hohlwanddose
br= Montage in Brüstungskanal

Aus Gründen der Einheitlichkeit und Ge-
währleistung dürfen nur Gerätschaften
eines Fabrikates angeboten und eingesetzt werden.

Die nachfolgend aufgeführten Geräte
werden vom Auftragnehmer geliefert,
fachgerecht einschl. Klein-, Isolier-
und Befestigungsmaterial moniert und
betriebsfertig angeschlossen einschl.
up-Dosen für Mauerwerk, bzw. Hohlwanddosen für Ständerwerk, etc., einschl.
Vollplatte bzw. Zentralplatte, etc.
(Rahmen sind sep. aufgeführt).

Hinweis:

Die Steckdosen sind mit erhöhtem Berührungsschutz (Safety Plus) auszuführen, mit Schrauben zu befestigen und mit einem Beschriftungsfeld auszurüsten.
Die Beschriftung erfolgt maschinell.

**01.07.10 Schutzkontaktsteckdose 1-fach up**
Schutzkontaktsteckdose 1-fach up
mit erhöhtem Berührungsschutz und Beschriftungsfeld
Menge: 8,000 St

**01.07.20 Schutzkontaktsteckdose 1-fach br**
Schutzkontaktsteckdose 1-fach br
mit erhöhtem Berührungsschutz und Beschriftungsfeld
Menge: 1,000 St

**01.07.30 Taster br**
Menge: 3,000 St

**01.07.40 Aus-/Wechselschalter up**
Menge: 3,000 St

**01.07.50 Schlüsselschalter br**
Schlüsselschalter br

Zur Aufnahme von bauseits gestellten Halbprofilzylindern
Menge: 3,000 St

**01.07.60 Leerdose up**
Leerdose up

zur Aufnahme von Temperaturfühlern bzw. kombinierten Temperatur- und Feuchtefühlern
Menge: 11,000 St

**01.07.70 Leerdose br**
Leerdose br

zur Aufnahme von Temperaturfühlern bzw. kombinierten Temperatur- und Feuchtefühlern
Menge: 1,000 St

**01.07.80 Schnurauslassdose up**
Menge: 6,000 St

**01.07.90 Blindabdeckung up**
Menge: 5,000 St

**01.07.100 Rahmen 1-fach**
Menge: 22,000 St

**01.07.110 Rahmen 2-fach**
Menge: 2,000 St

**01.07.120 Rahmen 3-fach**
Menge: 1,000 St

**01.07.130 Aufputz-Gehäuse 1-fach, reinweiß**
Aufputz-Gehäuse 1-fach, reinweiß

mit Abdeckrahmen für die
Aufnahme von Schalt- und
Steckgeräten

Fabrikat : Gira
Typ  : 106103

oder gleichwertiger Art

'Angebotenes Fabrikat:.........................

  Typ:.........................

  (vom Bieter einzusetzen)'
Menge: 4,000 St

**01.07.140 SCHUKO-Steckdose, erhöhter Berührungsschutz,**
SCHUKO-Steckdose, erhöhter Berührungsschutz, Steckklemmen, mattsilber, PANZER
gemäß VDE 0620 Teil 1

Eigenschaften:-Frontseitiges Nachrüsten
von QuickFlex-Zusatzmodulen ohne
Demontage der Steckdose.
-Schnellgewindeschrauben für die
Krallenbefestigung.
-Versenkte Krallen mit Rückstellfeder.
-Hochglanzverzinkter Tragring isoliert
zur Kralle.
Mit Krallen- und Schraubbefestigung.
Mit Steckklemmen.
Farbe: mattsilber

Fabrikat : Merten
Typ : MEG2300-7060

oder gleichwertiger Art
‘Angebotenes Fabrikat:.........................

  Typ:.........................
  (vom Bieter einzusetzen)
Menge: 4,000 St

**01.07.150 Rahmen, 1fach, mattsilber, PANZER**
Rahmen, 1fach, mattsilber, PANZER

Mit verschließbaren Befestigungslöchern.
Rahmen als Bohrschablone für Dübel
Durchm. 6 mm geeignet.
Farbe: mattsilber

Fabrikat : Merten
Typ : 480160

oder gleichwertiger Art
‘Angebotenes Fabrikat:.........................

  Typ:.........................
  (vom Bieter einzusetzen)
Menge: 4,000 St

**01.07.160 Kombination Wippschalter/Schukosteckdose**
Kombination Wippschalter/Schukosteckdose
ap, wg
Menge: 3,000 St

**01.07.170 Schutzkontaktsteckdose 1-fach ap, wg**
Menge: 1,000 St

**01.07.180 Schutzkontaktsteckdose 2-fach ap, wg**
Menge: 9,000 St

**01.07.190 CEE-Steckdose 32 A, 3L/N/PE ap,wg**
Menge: 1,000 St

**01.07.200 Abzweigdose ap, wg**
Abzweigdose ap, wg
mit Klemmmen
Menge: 80,000 St

**01.07.210 Kabelabzweigkasten ap,wg**
Kabelabzweigkasten ap,wg

0,75-2,5 mm², Cu 3~
Klemme mit 2 Klemmstellen je Pol
5-polig je Pol 8 x 0,75 mm² f,
6 x 1,5 mm² sol /f, 4 x 2,5 mm²
sol / f, 2 x 4 mm² sol / f
mit elastischen Dichtmembranen,
entfernbar für Leitungseinführungsstutzen,
Dichtbereich Ø 6,0-15,0 mm
mit einer Kabeleinführung im Boden,
Dichtbereich Ø 6,0-13,0 mm
Deckelverschlüsse ohne Zubehör plombierbar
Deckelhalteband und Außenlaschen für die
Wandbefestigung beigefügt
Farbton: grau, RAL 7035

Schutzart :  IP 66
Breite :  93 mm
Höhe :  93 mm
Tiefe :  62 mm
Menge: 10,000 St

**01.07.220 Teleskop-Geräteträger**
Teleskop-Geräteträger
für Isolierstärke 80 - 200 mm

Teleskop-Geräteträger für die mechanisch sichere und wärmebrückenfreie Installation in gedämmten Außenwänden,
Teleskop-Geräteträger aus Kunststoff, wärmebrückenfreie Ausführung nach DIN 18015-5, für die Installation in gedämmten Außenwänden, Montagefläche 120x120 mm für Anbaugeräte, Gewichtsbelastung bei Wand- oder Deckenanbau 50 N (5kg), Dämmstärke einstellbar 80-200 mm, mit Maßangaben auf Trägerarm, flammwidrig nach DIN EN 60695 bis 650° C, halogenfrei nach DIN VDE 0604-2-100, für die Installation in gedämmten Fassaden, für Rohre M20 und NYM-Leitungen (3 x 1,5 mm², 5 x 1,5 mm² bzw. 3 x 2,5 mm², 5 x 2,5 mm² bzw. 5 x 7,5 mm², Kleinspannung)
Gerätebefestigung mit selbstformenden Schrauben, Durchmesser 3,2 - 4 mm
Menge: 20,000 St
Produkt:
  Artikel:
    Artikelnummer: 1159-60
    Artikelkurztext: Teleskop-Geräteträger

**01.07.230 Teleskop-Gerätedose**
Teleskop-Gerätedose
für Isolierstärke 80 - 200 mm

für die mechanisch sichere und wärmebrückenfreie Installation in gedämmten Außenwänden, Teleskop-Gerätedose aus Kunststoff, wärmebrückenfreie Ausführung nach DIN 18015-5, für die Installation in gedämmten Außenwänden, Maße Gerätedose ( L x B x T) 68 x 70 x 50 mm, mit ausbrechbaren Seitenwänden zum Verbinden mit Kombi-Gerätedosen (1159-62), Dämmstärke einstellbar 80-200 mm, mit Maßangaben auf Trägerarm, flammwidrig nach DIN EN 60695 bis 650° C, halogenfrei nach DIN VDE 0604-2-100, für die Installation in gedämmten Fassaden
für Rohre M20 und NYM-Leitungen (3 x 1,5 mm², 5 x 1,5 mm² bzw. 3 x 2,5 mm², 5 x 2,5 mm² bzw. 5 x 7,5 mm², Kleinspannung), mit 2 Schraubdomen
Menge: 3,000 St
Produkt:
  Artikel:
    Artikelnummer: 1159-61
    Artikelkurztext: Teleskop-Gerätedose

**01.07.240 Tasterkoppler**
Tasterkoppler

LiveLink DALI Tasterkoppler zum
Anschluss von bis zu 4 handelsüblichen Installationstastern über die DALI Schnittstelle an ein LiveLink
Steuergerät. Funktionen der Taster
frei wählbar im Rahmen der Inbetriebnahme: Touchdim Funktion einer oder mehrerer Leuchtengruppen, Aufruf von programmierter Lichtszenen. Geeignet zur Installation
hinter einen Installationstaster in
Verbindung mit einer tiefen Hohlwanddose
(min. 60mm). Der Anschluss an das LiveLink Steuergerät erfolgt über die DALI Leitung. Leitungslänge zwischen Installationstaster
und Tasterkoppler bis zu 25 m, in separater Mantelleitung zu verlegen. Anzahl der
belegten DALI Teilnehmer 1. Kein zusätzlicher Netzanschluss erforderlich. Inbetriebnahme über sichere WLAN-Verbindung (WPA2 Verschlüsselung) mit dem LiveLink Steuergerät via LiveLink Install App
und Tablet-PC (iOS/Android).

Fabrikat : Trilux
Typ : LiveLink DALI-2 PB4
TOC : 6000682500

oder gleichwertiger Art

'Angebotenes Fabrikat:.........................

  Typ:.........................

  (vom Bieter einzusetzen)'
Menge: 1,000 St

**01.07.250 LMS WLAN Router 4-Port**
LMS WLAN Router 4-Port

Der LMS WLAN Router 4-Port dient zur Inbetriebnahme und zum Betrieb des LiveLink LAN DR Controllers. 300Mbps Wireless N Interface 4 x 10/100Mbps LAN Ports, 1 x 10/100Mbps WAN Ports; Antenna 2*5dBi Fixed Omni Directional Antenna (RP-SMA); Frequenz 2,4-2,485 GHz;Signalstärke 11n: bis zu 300Mbps (dynamisch); 11g:bis zu 54Mbps (dynamisch); 11b:bis zu 11Mbps (dynamisch); Gehäusemaße (L x B x H) 192 x 130 x 33 mm.

Fabrikat : Trilux
Typ : LMS WLAN Router 4-Port
TOC : 7931300

oder gleichwertiger Art

'Angebotenes Fabrikat:.........................

  Typ:.........................

  (vom Bieter einzusetzen)'
Menge: 1,000 St

**01.07.260 Live-Link Sensor IR Quattro HD (B1)**
Live-Link Sensor IR Quattro HD (B1)

LiveLink Sensoreinheit mit integriertem PIR-Anwesenheitssensor und Lichtsensor
zum Anschluss an ein LiveLink Steuergerät,
zur tageslichtabhängigen Regelung und zur hochauflösenden Anwesenheitserfassung. Anschluss und elektrische Versorgung
über die DALI Schnittstelle des LiveLink-Steuergerätes. Konstantlichtregelung mit Abschaltfunktion bei
ausreichendem Tageslicht. Passiv-Infrarot-Anwesenheitssensor, mit
4 Digital-Pyrosensoren und 4800 Schaltzonen, mit einstellbarer Ausschaltverzögerungszeit, wahlweise im Automatik Betrieb (automatisch Ein, automatisch Aus) oder Halbautomatik Betrieb (automatisch Aus, manuell Ein). Spezieller IQ-Modus zur automatischen
Anpassung der Nachlaufzeit an die Raumnutzung. Stufenlos skalierbare Reichweiteneinstellung ermöglicht hochpräzise Planbarkeit. Temperaturbereich: -25 °C - +55 °C.
4 Digital-Pyrosensoren und 4800 Schaltzonen sorgen für höchste Erfassungsqualität.
Ein Präsenzbereich von 64 m² ermöglicht
die Detektion kleinster Bewegungen. Quadratische Erfassung, Erfassungsquadrate Präsenz max. 8 m x 8 m (64 m²)
/ Radial max. 8 m x 8 m (64 m²)
/ Tangential max. 20 m x 20 m (400 m²)
bei einer empfohlenen Montagehöhe von 2,8 m, zulässige Montagehöhe 2, 5 m bis 10 m. Schutzart IP20. Sensor geeignet zur Deckeneinbau-Montage in Verbindung mit
Standard Hohlwanddosen. Mit gesondertem
Zubehör auch für Deckenanbau-Montage
geeignet. Elektrische Versorgung über
die DALI Schnittstelle des LiveLink Steuergerätes. Anzahl der belegten DALI Teilnehmer: 4. Kein weiterer Netzanschluss erforderlich. Inbetriebnahme in Verbindung
mit dem LiveLink Steuergerät via LiveLink
App mit Hilfe einer graphischen Benutzeroberfläche.
Einstellbare Parameter: Sollwert zur Konstantlichtregelung, Ausschaltverzögerungszeit,
Halb-/Vollautomatik,
Aktivierung IQ Mode,
Reichweitentest.
Reichweiteneinstellung des Sensors über Potentiometer am Sensor.

Produkteigenschaften
DALI 2 zertifiziertes Produkt.

Fabrikat : Trilux
TOC : 6565500

oder gleichwertiger Art

'Angebotenes Fabrikat:.........................

  Typ:.........................

  (vom Bieter einzusetzen)'
Menge: 2,000 St

**01.07.270 Anbau - Adapter für v.g. Präsenzmelder**
Anbau - Adapter für v.g. Präsenzmelder

Anbau-Adapter für LiveLink Sensoren IR Quattro HD und Dual HF. Geeignet für die Deckenanbau-Montage von LiveLink Sensoren.Mit vierfacher Leitungseinführung und großzügigem Verdrahtungsraum für die Installation. Staub- und spritzwassergeschützt, Schutzart IP54. Geeignet für die LiveLink Sensoren Quattro HD und Dual HF. Montage mit zwei Befestigungsschrauben, bauseits. DALI Zu- und Weiterleitung

Fabrikat : Trilux
TOC : 6565700

oder gleichwertiger Art

'Angebotenes Fabrikat:.........................

  Typ:.........................

  (vom Bieter einzusetzen)'
Menge: 2,000 St

**01.07.280 Schutzkorb für v. g. Präsenzmelder (B1a)**
Schutzkorb für v. g. Präsenzmelder (B1a)

Schutzkorb für LiveLink Sensoren IR Quattro HD und Dual HF. Zur Verhinderung von Beschädigung, z.B. durch Bälle oder Vandalismus. Geeignet für die LiveLink Sensoren Quattro HD, Dual HF und den Highbay Sensoren IS3360 MX und IS 345 MX. Montage mit drei Befestigungsschrauben, bauseits.

Fabrikat : Trilux
TOC : 6565800

oder gleichwertiger Art

'Angebotenes Fabrikat:.........................

  Typ:.........................

  (vom Bieter einzusetzen)'
Menge: 2,000 St

**01.07.290 Präsenzmelder (B2)**
Präsenzmelder (B2)

Präsenzmelder mit 360° Erfassungsbereich für die Deckenmontage
Besondere Produktfunktionen: Einfaches Parametrieren, Fernsteuern und Dokumentieren mit ESY-Pen und ESY-App;
Benutzerschnittstelle: Einstellregler/Potentiometer, IR-Fernbedienung mit "blue mode" Technologie
Steuerungssystem: ON/OFF
Montageart: Unterputz / Gerätedose Ø 68 mm
Montageort: Decke
Abmessungen: Höhe 62 mm, Ø 108 mm
Einbaumaß: Einbautiefe: 24 mm, Ø 60 mm
Gewicht: 141 g
Schutzart: IP20
Schutzklasse: II
Zulässige Umgebungstemperatur: -25 °C...+50 °C
Relative Luftfeuchte: 5-93 %, nicht kondensierend
Farbe: weiß, ähnlich RAL 9010
Nennspannung: 230 V AC / 50 Hz
Einschaltstrom: 800 A / 200 µs
Leistungsaufnahme: 0,3 W
Erfassungswinkel: 360°
Erfassungsreichweite quer: Ø 8 m
Erfassungsreichweite frontal: Ø 6 m
Erfassungsreichweite Präsenzbereich: Ø 4 m
Erfassungsbereich: bis zu 50 m²
Empf. Montagehöhe: 3 m
Max. Montagehöhe: 5 m
Helligkeitswert: 5-2000 lx
Anzahl Lichtkanäle: 1
Slave-Eingang: true
Max. Anzahl Slave-Melder: 10
Modus: Halbautomatik, Vollautomatik
Konstantlichtregelung: false
Schaltverzögerung von "dunkel zu hell": 300 s
Schaltverzögerung von "hell zu dunkel": 30 s
Schaltleistung Kanal 1: 230 V ~ 50 Hz, 2300 W/10 A (cos phi = 1), 1150 VA/5 A (cos phi = 0,5)
Schaltkontakt: Schließer / potenzialbehaftet
Nachlaufzeit: 60 s...30 min (in Stufen einstellbar)
Impulsfunktion: true
Tastereingang: true

Fabrikat  : ESYLUX
Typ  : PD-C360i/8

oder gleichwertiger Art

'Angebotenes Fabrikat:.........................

  Typ:.........................

  (vom Bieter einzusetzen)'
Menge: 11,000 St

**01.07.300 Unterteil für v. g. Präsenzmelder**
Unterteil für v. g. Präsenzmelder

ESYLUX COMPACT MOUNTING BOX IP54 SM WH
Aufputzdose für COMPACT Serie, IP54, weiß

Montageart : Aufputz
Montageort : Decke
Abmessungen: Höhe 30 mm, Ø 104 mm
Schutzart  : IP54
Farbe  : weiß, ähnlich RAL 9010

Fabrikat  : ESYLUX
Typ  : EP10425905

oder gleichwertiger Art

'Angebotenes Fabrikat:.........................

  Typ:.........................

  (vom Bieter einzusetzen)'
Menge: 2,000 St

**01.07.310 Unterteil für v. g. Präsenzmelder**
Unterteil für v. g. Präsenzmelder

COMPACT MOUNTING BOX IP20 SM WH

Montageart : Aufputz
Montageort : Decke
Abmessungen: Höhe 30 mm, Ø 104 mm
Schutzart  : IP20
Farbe  : weiß, ähnlich RAL 9010

Fabrikat  : ESYLUX
Typ  : EP10425370

oder gleichwertiger Art

'Angebotenes Fabrikat:.........................

  Typ:.........................

  (vom Bieter einzusetzen)'
Menge: 9,000 St

**01.07.320 Schutzkorb für v. g. Präsenzmelder (B2a)**
Schutzkorb für v. g. Präsenzmelder (B2a)

Schutzkorb für Präsenz- und Bewegungsmelder sowie Rauchmelder, Ø 180 mm, Höhe 90 mm

Abmessungen : Höhe 90 mm, Ø 180 mm
Farbe  : weiß, ähnlich RAL 9010

Fabrikat  : ESYLUX
Typ  : EM10425608

oder gleichwertiger Art

'Angebotenes Fabrikat:.........................

  Typ:.........................

  (vom Bieter einzusetzen)'
Menge: 1,000 St

**01.07.330 Bewegungsmelder außen (B3)**
Bewegungsmelder außen (B3)

Bewegungsmelder mit 230° Erfassungsbereich
und großer Reichweite
Nulldurchgangsschaltung: Verlängerung der Lebensdauer von Relais und Leuchtmittel
bei elektronischen Vorschaltgeräten (z.B. Fluoreszenzleuchten, LED) durch schonendes
Schalten im Nulldurchgang
360° Unterkriechschutz für eine lückenlose Erfassung, abschaltbar per Fernbedienung
Programmierbar per Fernbedienung, z. B. Dauerlicht EIN/AUS und automatische
Einlesefunktion des aktuellen Lichtwertes
Fest hinterlegtes Werksprogramm sorgt für eine sofortige Betriebsbereitschaft
Vermeidung von Fehlbedienung durch integrierten Wahlschalter für Testfunktion/
fernbedienbar/Potieinstellung
Einhand-Stecksockelmontage
Doppelte Membran-Leitungseinführung
Verdeckter Anschlusssockel mit großem Verdrahtungsraum
Reichweitenanpassung des Sensors mit zusätzlicher Focus-LED als Einstellhilfe
Versenkbare Einstellelemente verhindern unbeabsichtigtes Verstellen der Parameter

Wand- oder Deckenmontage ist ohne Zubehör, dank Drehgelenk, möglich
Ausblenden einzelner Bereiche durch beiliegende Abdeckkappe (individuell
zuschneidbar)
Spezialsockel für Innen- und Außeneckmontage als Zubehör

Fabrikat  : ESYLUX
Typ  : RC 230i

oder gleichwertiger Art

'Angebotenes Fabrikat:.........................

  Typ:.........................

  (vom Bieter einzusetzen)'
Menge: 10,000 St

**01.07.340 IR-Fernbedienung für Präsenz- und**
IR-Fernbedienung für Präsenz- und Bewegungsmelder

Abmessungen:
Länge 100 mm x Breite 50 mm
x Höhe/Tiefe 9 mm
Gewicht: 45 g
Farbe: silber/blau-metallic

Fabrikat : ESYLUX
Typ : REMOTE CONTROL MDi/Pdi
Artikel : EM10425509

oder gleichwertiger Art

'Angebotenes Fabrikat:.........................

  Typ:.........................

  (vom Bieter einzusetzen)'
Menge: 1,000 St

**01.07.350 Ruf-Kompaktset für Behinderten-WC**
Ruf-Kompaktset für Behinderten-WC
mit folgender Bestückung:

- 2 Zugtaster mit LED-Beruhigungslampe
  rot und 2 m Perlonschnur, inkl. Ab-
  deckplatte, Abdeckplattenrahmen und
  up-Schalterdose

- 1 Abstelltaster mit grüner Abstelltaste inkl. Abdeckplatte, Abdeckplattenrahmen und up-Schalterdose

- 1 Dienstzimmereinheit mit LED-Kon-
  trollampe rot, Schallgeber und Taste
  für Quttierfunktion, inkl. Abdeckplatte, Abdeckplattenrahmen und up-
  Schalterdose, Farbe aller Abdeckplatten und -rahmen; verkehrsweiß
  RAL 9016

- 1 Elektronikmodul mit integrierter
  Zimmer-Signalleuchte, Kolbenlampe
  und Anlagenelektronik; inklusive An-
  schlußträger und up-Schalterdose;
  Farbe Kunststoffsockel RAL 7040 mit
  weißer Leuchtschale

- 1 Einphasen-Sicherheitsnetzgerät mit
  Sicherung für die Niederspannungsversorgung der Anlage.
  Ausgangsspannung :  24 V
  Ausgangsstrom  :  1 A
  Eingangsspannung : 230 V +6/-10%
Menge: 1,000 St

**01.07.360 Verteilerkasten VKA 2 zur**
Verteilerkasten VKA 2 zur
Aufnahme von Anschlußtechnik
im Befestigungsmaß 170 mm
(DIN-Leisten)

Maße(HxBxT): 300x200x100 mm

Für maximal 60DA
Zur Aufnahme von 6 Leisten 10 DA
Menge: 1,000 St

**01.07.370 Anschlussleiste**
Anschlussleiste

LSA-A-LEI: LSA-Anschlussleiste 2/10 zum
Anschluss von 10 Doppeladern.

- Farbe: grau
- Klemmbare Querschnitte 0,14-0,5 (AWG 26-20)
Menge: 2,000 St

**01.07.380 Klingeltaster Edelstahl**
Klingeltaster Edelstahl

Klingeltaster aus Edelstahl,
vandalensicher durch glatte
Konturen und seine präzise
Knopfführung. Inkl. LED-Ring auf
dem Taster, der in weißer Farbe
leuchtet.

Hinweis:
Die Montage ist nur auf einer
Unterputzdose möglich.

Abmessungen: Ø80 x 16 mm + ET 13 mm
Geräteart:  Klingeltaster Einfach
Anzahl Taster: 1, Aufputz
Beleuchtung: LED Weiß
Betriebstemperatur: -20 °C bis +50 °C
Form: Rund
Material: Edelstahl, Edelstahl VA
Montage: UP-Dose
Schaltleistung Max.: 12 V AC / DC 1,5 A
Schaltleistung Min.: 5 V / 1 mA
Schutzart: IP40
Taster: PROTACT 230 LED

Fabrikat : Grothe
Typ  : LED ETA S100 LEDws

oder gleichwertiger Art

'Angebotenes Fabrikat:.........................

  Typ:.........................

  (vom Bieter einzusetzen)'
Menge: 1,000 St

**01.07.390 Hupe 630 240V AC**
Hupe 630 240V AC

Diese kompakte Hupe ist speziell für
den Einsatz im Innen- und Außenbereich konzipiert und überzeugt durch ihre beeindruckende Lautstärke. Sie nutzt
eine elektromechanische Schallerzeugung mithilfe einer robusten Stahlmembran, unterstützt durch einen Schalltrichter,
der eine optimale Schallbündelung
ermöglicht.

Das Gehäuse dieser Hupe ist aus stabilem
und selbstlöschendem hellgrauem Kunststoff (ABS) gefertigt, was nicht nur für
Haltbarkeit, sondern auch für eine gewisse Brandschutzfähigkeit sorgt. Damit ist
diese Hupe bestens gerüstet, um in verschiedenen Umgebungen sowohl drinnen
als auch draußen ihre Aufgaben zuverlässig
zu erfüllen.

Installationshinweis:
Wandmontage (mit Schalltrichter nach unten)
Anschlußklemmen für max. 1,5 qmm

Hinweis:
Prinzipiell ist die Schutzart IP43 für universelle Anwendungen in Fabriken und Gebäuden ausreichend. Ist die Umgebung
aber einer großen Menge an Staub oder Fremdkörpern ausgesetzt, wird eine höhere Schutzart empfohlen.

Abmessungen:  168 x 79 x 74 mm
Geräteart:  Kleinhupen
Anschlussklemmen:  für max. 1,5 qmm
Einschaltdauer:  100 %
Lautstärke:  95 dB(A)
Montage:  Wandmontage
Schutzart:  IP43
Schutzklasse:  2
Spannungsversorgung:
230 V AC, 240 V AC (0,03 A)
Temperaturbereich:
-30 bis +50 °C

Fabrikat : Grothe
Typ  : Hupe 630

oder gleichwertiger Art

'Angebotenes Fabrikat:.........................

  Typ:.........................

  (vom Bieter einzusetzen)'
Menge: 1,000 St

**01.07.400 Sporthallenuhr**
Sporthallenuhr
als Funkuhr 230 V, Ø 446 mm,

Zifferblatt weiß, arabische Zahlen
Außenuhr, rund, einseitig, wetterfestes Metallgehäuse aus Aluminium, Schutzart IP 54 (EN 60529), lackiert in Eisenglimmer (DB 703), stoßgeschütztes Kunststoffglas (Plexiglas®XT). Weißes Metallzifferblatt mit schwarzen arabischen Zahlen, Zifferblattdruck nach DIN 41091. Schwarze DIN-Balkenzeiger für Stunden- und Minutenanzeige. Betriebsspannung 230 V.
- Lieferung inkl. absetzbarer DCF77-Antenne
(IP 68) -

ballwurfsichere Ausführung nach DIN 18 032

Fabrikat  : Peweta
Typ  : 52.730.411

oder gleichwertiger Art

'Angebotenes Fabrikat:.........................

  Typ:.........................

  (vom Bieter einzusetzen)'
Menge: 1,000 St

#### Bereich 01.08 Schlitze, Durchbrüche und Kernbohrungen

**01.08.10 Wanddurchbohrung bis d = 30 mm**
Wanddurchbohrung bis d = 30 mm

Wandstärke bis 300 mm komplett erstellen
inkl. Stellung aller Gerätschaften inkl.
verschliessen mit Gips bzw. Mörtel.
Menge: 25,000 St

**01.08.20 Bohrung Holzbalken bis d = 30 mm**
Bohrung Holzbalken bis d = 30 mm

Holzbalken bis 300 mm
komplett erstellen inkl. Stellung
aller Gerätschaften.
Menge: 30,000 St

**01.08.30 Wanddurchbruch 20x15cm**
Wanddurchbruch 20x15cm

Größe 200 x 150 mm durch Mauerwerkswand bis 300 mm Stärke
komplett erstellen und rauchdicht verschließen inkl.
Stellung aller Gerätschaften.
Menge: 2,000 St

**01.08.40 Kernbohrung bis d = 50 mm**
Kernbohrung bis d = 50 mm

Wandstärke bis 400 mm
komplett erstellen inkl. Stellung
aller Gerätschaften inkl. verschließen mit Gips bzw. Mörtel.
Menge: 6,000 St

**01.08.50 Kernbohrung bis d = 50 mm**
Kernbohrung bis d = 50 mm

Wandstärke bis 400 mm
komplett erstellen inkl. Stellung
aller Gerätschaften.
Menge: 3,000 St

#### Bereich 01.09 Brandschutzmaßnahmen

*Hinweis: Vorbemerkungen Brandschutzmaßnahmen*
Vorbemerkungen Brandschutzmaßnahmen

Für die angebotenen Systeme muß eine
bauaufsichtliche und baurechtliche Zu-
lassung vorhanden sein. Die eingesetzten Hitzeschutzmittel dürfen nicht zur
Rißbildung neigen. Das Nachlegen von
Kabel und Leitungen muß durch geringen
Aufwand jederzeit möglich sein. Jede
Brandschottung muß durch ein Prüfsiegel
gekennzeichnet sein.

**01.09.10 Kernbohrung bis d= 50 mm,**
Kernbohrung bis d= 50 mm,

Bohrtiefe bis 400 mm,
durch Ausspritzen von feuerbeständigem Material nach DIN 4102,
nach erfolgter Kabelverlegung
feuer- und gasdicht ( S90 ) verschließen.
( Ein Prüfzeugnis ist vorzulegen ).
Menge: 3,000 St

**01.09.20 Kabelschottung bis 0,03 qm**
Kabelschottung bis 0,03 qm

Kabelschottung zur Verhinderung von
Brandübertragung, DIN 4102-9, geeignet
zur Nachbelegung mit Kabeln/Leitungen,
einschließlich Kennzeichnung, Feuerwiderstandsdauer 90 Min, in Wänden
aus Mauerwerk und in Decken/Wänden
aus Beton/Stahlbeton, abzudichtende
Öffnungsfläche bis 0,03 m².
Menge: 2,000 St

#### Bereich 01.10 Sonstige Arbeiten

**01.10.10 Demontagearbeiten EDV-Anlage**
Demontagearbeiten EDV-Anlage

Vorhandene Komponenten der EDV-
Anlage

1 St Serverschrank (9HE)
1 St Switch
1 St Patchpanel
1 St Richtfunkantenne (aussen)
1 St Umsetzer (innen)
4 St RJ45 Dosen
freischalten, die Zuleitungen abklemmen, demontieren und fachgerecht einlagern.
Menge: 1,000 St

**01.10.20 Demontagearbeiten Lichtsteuerpult uP**
Demontagearbeiten Lichtsteuerpult uP

Vorhandenes Lichtsteuerpult, als up - Ausführung mit den ca. Maßen:
- B:  330mm
- H:  250mm
- T:  90mm

freischalten, die Zuleitungen abklemmen, demontieren und fachgerecht entsorgen.
Menge: 2,000 St

**01.10.30 Demontagearbeiten UV**
Demontagearbeiten UV

Vorhandene Verteilung, als
up-Verteilung mit den ca. Maßen:

- B:  650mm
- H:  1050mm
- T:  161mm

freischalten, die Zuleitungen abklemmen, demontieren und fachgerecht entsorgen.
Menge: 1,000 St

**01.10.40 Demontage Stromkreise bis 3 x 2,5 qmm**
Demontage Stromkreise bis 3 x 2,5 qmm

Freischalten der abgehenden Stromkreise aus den Unterverteilungen,
Kennzeichnung, Abklemmen der
Leitungen und Rückbau aus den
Verteilern.
Menge: 36,000 St

**01.10.50 Demontage Stromkreise bis 5 x 6 qmm**
Demontage Stromkreise bis 5 x 6 qmm

Freischalten der abgehenden Stromkreise aus den Unterverteilungen,
Kennzeichnung, Abklemmen der
Leitungen und Rückbau aus den
Verteilern.
Menge: 2,000 St

**01.10.60 Demontagearbeiten Installationskanal**
Demontagearbeiten Installationskanal

Installationskanal bis 200 mm Breite
in Teillängen demontieren und fachgerechter Entsorgung.
Menge: 15,000 m

**01.10.70 Demontagearbeiten Stapa-Rohr**
Demontagearbeiten Stapa-Rohr

Stapa-Rohr bis 32 mm
in Teillängen demontieren und fachgerechter Entsorgung.
Menge: 15,000 m

**01.10.80 Demontagearbeiten Leitungen**
Demontagearbeiten Leitungen

Leitungen und Kabel aus Rohren,
Kanälen, Rinnen und Trennwänden
herausziehen bzw. ausbauen, in
Teillängen demontieren und fachgerechte Entsorgung.

bis 7 x 2,5 qmm
Menge: 1050,000 m

**01.10.90 Demontagearbeiten Leitungen**
Demontagearbeiten Leitungen

Leitungen und Kabel aus Rohren,
Kanälen, Rinnen und Trennwänden
herausziehen bzw. ausbauen, in
Teillängen demontieren und fachgerechte Entsorgung.

bis 10 x 2 x 0,8
Menge: 450,000 m

**01.10.100 Demontagearbeiten Installationsgeräte**
Demontagearbeiten Installationsgeräte

Installationsgeräte up/ap als
Schalter/Taster/Steckdose/Jalousie-
schalter oder Not-Aus, freischalten,
abklemmen und aus der Wand oder
Brüstungskanal demontieren und
fachgerechte Entsorgung.
Menge: 31,000 St

**01.10.110 Demontagearbeiten Deckenanbauleuchte**
Demontagearbeiten Deckenanbauleuchte

Vorhandene Deckenanbauleuchte
ca. 62,5 x 62,5, freischalten,
die Zuleitungen abklemmen,
demontieren und fachgerecht entsorgen.
Menge: 4,000 St

**01.10.120 Demontagearbeiten Langfeldanbauleuchte**
Demontagearbeiten Langfeldanbauleuchte

Vorhandenen Langfeldanbauleuchte
freischalten,die Zuleitungen abklemmen,
demontieren und fachgerecht entsorgen.
Menge: 24,000 St

**01.10.130 Demontagearbeiten Langfeldeinbauleuchte (Halle)**
Demontagearbeiten Langfeldeinbauleuchte (Halle)

Vorhandenen Langfeldeinbauleuchte
freischalten,die Zuleitungen abklemmen,
demontieren und fachgerecht entsorgen.
Menge: 32,000 St

**01.10.140 Demontagearbeiten Aussenleuchten**
Demontagearbeiten Aussenleuchten

Vorhandene Außenleuchten mit einem ca. Durchmesser von 250 mm
freischalten,die Zuleitungen abklemmen,
demontieren und fachgerecht entsorgen.
Menge: 6,000 St

**01.10.150 Demontage RZ-Leuchte (Einzelbatterie)**
Demontage RZ-Leuchte (Einzelbatterie)

Vorhandene Rettungszeichenleuchte
freischalten, die Zuleitungen abklemmen, demontieren und fachgerecht entsorgen.
Inkl. Demontage des vorhandenen Ballschutzkorbes.
Menge: 3,000 St

**01.10.160 Demontage RZ-Leuchte (Einzelbatterie)**
Demontage RZ-Leuchte (Einzelbatterie)

Vorhandene Rettungszeichenleuchte
freischalten, die Zuleitungen abklemmen, demontieren und fachgerecht entsorgen.
Menge: 1,000 St

**01.10.170 Demontagearbeiten Uhr**
Demontagearbeiten Uhr

Vorhandene Uhr mit einer ca. Abmessung von 400 x 400 mm freischalten, die Zuleitungen abklemmen, demontieren und fachgerecht entsorgen.

Inkl. Demontage des vorhandenen Ballschutzkorbes.
Menge: 1,000 St

**01.10.180 Demontagearbeiten Lautsprechersäule**
Demontagearbeiten Lautsprechersäule

Demontage vorhandener Lautsprechereinheiten mit einer ca. Abmessung (B x H) 15 × 100 cm.
Die Stromkreise fachgerecht freischalten, Zuleitungen abklemmen, Lautsprecher und zugehörige Halterungen vollständig demontieren und und fachgerecht entsorgen.
Inkl. Demontage des vorhandenen Ballschutzkorbes.
Menge: 2,000 St

**01.10.190 Demontagearbeiten LSA Verteiler**
Demontagearbeiten LSA Verteiler

Vorhandenen LSA Verteiler mit ca. 20DA
freischalten, die Zuleitungen abklemmen, demontieren und dem Hausmeister zwecks Einlagerung übergeben.
Menge: 1,000 St

**01.10.200 Demontagearbeiten Gong**
Demontagearbeiten Gong

Vorhandenen Gong freischalten, die Zuleitungen abklemmen, demontieren und dem Hausmeister zwecks Einlagerung übergeben.
Menge: 1,000 St

**01.10.210 Demontagearbeiten Haartrockner**
Demontagearbeiten Haartrockner

Vorhandenen Haartrockner freischalten, die Zuleitungen abklemmen, demontieren und dem Hausmeister zwecks Einlagerung übergeben.
Menge: 2,000 St

**01.10.220 Montagearbeiten Profil-Halbzylinder**
Montagearbeiten Profil-Halbzylinder

Bauseits beigestellte Profil-Halb-
zylinder in die neu installierten
Schlüsselschalter montieren.
Menge: 3,000 St

**01.10.230 Montagearbeiten Halterungen für**
Montagearbeiten Halterungen für
WLAN-Access-Points

Bauseits beigestellte Halterung
für WLAN-Access-Points an der
Decke/Wand montieren.

Hinweis:
Das notwendige Befestigungsmaterial ist in die Kalkulation mit einzurechnen.
Menge: 2,000 St

**01.10.240 Montagearbeiten WLAN-Acces-Points**
Montagearbeiten WLAN-Acces-Points

Bauseits beigestellte WLAN-Access-
Points an der zuvor beschriebenen
Halterung und Patchkabel montieren.
Menge: 2,000 St

**01.10.250 Anschlussarbeiten bis 5 x 10 qmm**
Anschlussarbeiten bis 5 x 10 qmm

Bauseits beigestellte und montierte
Geräte, Querschnitt bis 5 x 10 qmm
gem. Schaltbild anschliessen inkl. aller
erforderlichen Neben- und Klemmarbeiten.

Hinweis:
Die Preise verstehen sich für das
Abmanteln, Abisolieren, Einführen
der Leitungen einschl. Beistellen
von Kabelverschraubungen und ähnlichem Dichtungsmaterial an bauseits gelieferte Geräte.
Menge: 2,000 St

**01.10.260 Anschlussarbeiten bis 5 x 25 qmm**
Anschlussarbeiten bis 5 x 25 qmm

Bauseits beigestellte und montierte
Geräte, Querschnitt bis 5 x 25 qmm
gem. Schaltbild anschliessen inkl. aller
erforderlichen Neben- und Klemmarbeiten.

Hinweis:
Die Preise verstehen sich für das
Abmanteln, Abisolieren, Einführen
der Leitungen einschl. Beistellen
von Kabelverschraubungen und ähnlichem Dichtungsmaterial an bauseits gelieferte Geräte.
Menge: 2,000 St

**01.10.270 Anschlussarbeiten bis 5 x 35 qmm**
Anschlussarbeiten bis 5 x 35 qmm

Bauseits beigestellte und montierte
Geräte, Querschnitt bis 5 x 35 qmm
gem. Schaltbild anschliessen inkl. aller
erforderlichen Neben- und Klemmarbeiten.

Hinweis:
Die Preise verstehen sich für das
Abmanteln, Abisolieren, Einführen
der Leitungen einschl. Beistellen
von Kabelverschraubungen und ähnlichem Dichtungsmaterial an bauseits gelieferte Geräte.
Menge: 2,000 St

**01.10.280 Anschlussarbeiten Motoren**
Anschlussarbeiten Motoren

Bauseits beigestellte und montierte
Motoren für Sprossenwand, Basketballkorb,
Ringe etc., Querschnitt bis 5 x 2,5 qmm
gem. Schaltbildanschließen inkl. aller
erforderlichen Neben- und Klemmarbeiten

Hinweis:
Die Preise verstehen sich für das
Abmanteln, Abisolieren, Einführen
der Leitungen einschl. Beistellen
von Kabelverschraubungen und ähnlichem Dichtungsmaterial an bauseits gelieferte Geräte.
Menge: 2,000 St

**01.10.290 Anschlussarbeiten Motoren Fenster**
Anschlussarbeiten Motoren Fenster

Bauseits beigestellte und montierte
Motoren, Querschnitt bis 5 x 2,5 qmm
gem. Schaltbildanschließen inkl. aller
erforderlichen Neben- und Klemmarbeiten

Hinweis:
Die Preise verstehen sich für das
Abmanteln, Abisolieren, Einführen
der Leitungen einschl. Beistellen
von Kabelverschraubungen und ähnlichem Dichtungsmaterial an bauseits gelieferte Geräte.
Menge: 4,000 St

**01.10.300 Anschlussarbeiten RWA-Anlage**
Anschlussarbeiten RWA-Anlage

Bauseits beigestellte RWA-Anlage
bestehend aus:
-  1 Stück Zentrale
-  2 Stück Auslösetaster
-  1 Stück Motor
-  1 Stück Rauchmelder
in Zusammenarbeit mit dem Metallbauer
montieren und betriebsfertig anschließen.

anschließen von Kabeln oder Leitungen
an bauseits gelieferte Betriebsmittel,
Querschnitt bis 5 x 2,5 qmm.

Hinweis:
Die Preise verstehen sich für das
Abmanteln, Abisolieren, Einführen
der Leitungen einschl. Beistellen
von Kabelverschraubungen und ähnlichem Dichtungsmaterial an bauseits gelieferte Geräte.
Menge: 1,000 St

**01.10.310 Anschnitte/Ausschnitte LF-Kanal**
Anschnitte/Ausschnitte LF-Kanal

Herstellen von Anschnitten/Ausschnitten an Leitungsführungskanälen für Leitungsaustritte bis ca. 20 × 20 mm, einschließlich aller hierfür erforderlichen Geräte und Hilfsmittel.

Einschließlich Entgraten und Nachbearbeiten der Schnittkanten zur Vermeidung von Leitungsbeschädigungen.
Menge: 30,000 St

**01.10.320 Modifikation Anbaurahmen**
Modifikation Anbaurahmen

Herstellen einer Bohrung Ø 20 mm zur Kabeleinführung.
Ausstattung der Kabeleinführung mit geeignetem Würgenippel zur zugentlasteten und schutzgerechten Leitungsführung.
Inklusive aller hierfür erforderlichen Nebenarbeiten, Werkzeuge und Hilfsmittel.
Menge: 6,000 St

**01.10.330 Modifikation Anbaurahmen**
Modifikation Anbaurahmen

Herstellen von zwei Bohrungen Ø 20 mm zur Kabeleinführung.
Ausstattung der Kabeleinführungen mit geeigneten Würgenippeln zur zugentlasteten und schutzgerechten Leitungsführung.
Inklusive aller hierfür erforderlichen Nebenarbeiten, Werkzeuge und Hilfsmittel.
Menge: 3,000 St

**01.10.340 Stellung fahrbare Arbeitsbühne**
Stellung eines fahrbaren Gerüstes mit Arbeitsbühne bis zu ca. 10 m Arbeitshöhe
für die Verlegung der Kabel und Leitungen,
sowie der Installation der Leuchten
in der Sporthalle.

Die max. Belastung des Sporthallenbodens
ist zu beachten!
Menge: 1,000 St

*Hinweis: Vorbemerkung Baubeleuchtung*
Vorbemerkung Baubeleuchtung

Lieferung, Montage, Inbetriebnahme sowie betriebsfertige Übergabe einer temporären Baubeleuchtung mittels LED-Lichtschlauch zur Ausleuchtung von Baustellenbereichen.

Die Garantie für die gesamte Einrichtung,
einschl. deren einwandfreien Funktionen
bleibt über die gesamte Zeit beim Auftragnehmer. Der Auftragnehmer ist gehalten, die Wartung, auch ohne Aufforderung durch die Bauleitung, durchzuführen. Nach der Bauzeit ist das Bauprovisorium im vorhandenen Zustand zurückzunehmen oder fachgerecht zu entsorgen. Fehlende oder schadhafte Teile
werden nicht ersetzt. In den Einheitspreis sind folgende Leistungen einzukalkulieren:

Lieferung und leihweise Überlassen der
Materialien, betriebsfertiger Einbau,
Unterhalt, Wartung, Demontage und Ab-
transport. Die Rücknahme der Geräte
und Leitungen sind im Einheitspreis
enthalten.

**01.10.350 Baustellenbeleuchtung**
Baustellenbeleuchtung

Baustellenbeleuchtung bestehend aus:

1 Stück LED-Lichtschlauch inkl.
  Leitungsschlaufe

Technische Anforderungen:
Ausführung als steckerfertiger LED-Lichtschlauch
Gesamtlänge  : 50 m
Leistung  : 370W
Lichtstrom  : 40000lm
Lichtfarbe  : 5000K
Schutzart  : IP65
Schutzklasse : II

1 Stück 15m Schuko-Anschlussleitung
  H07RN-F 3 x 1,5 qmm, schwarz

1 Stück Kombination Wippschalter/Schutzkontakt-
  steckdose 1-fach ap, wg

1 Stück Abzweigdose ap, wg mit Klemmmen

Das notwendige Befestigungsmaterial,
ist in die Kalkulation mit einzurechnen.
Menge: 1,000 St

*Hinweis: Baustromverteiler*
Baustromverteiler

Die Installation der Baustromverteiler
ist nach den neuesten DIN VDE-Vorschriften und Bestimmungen auszuführen.

Die Garantie für die gesamte Einrichtung,
einschl. deren einwandfreien Funktionen
bleibt über die gesamte Zeit beim Auftragnehmer. Der Auftragnehmer ist gehalten, die Wartung, auch ohne Aufforderung durch die Bauleitung, durchzuführen. Nach der Bauzeit ist das Bauprovisorium im vorhandenen Zustand zurückzunehmen oder fachgerecht zu entsorgen. Fehlende oder schadhafte Teile
werden nicht ersetzt. In den Einheitspreis sind folgende Leistungen einzukalkulieren:

Lieferung und leihweise Überlassen der
Materialien, betriebsfertiger Einbau,
Unterhalt, Wartung, Demontage und Ab-
transport. Die Rücknahme der Geräte
und Leitungen sind im Einheitspreis
enthalten.

**01.10.360 Baustromverteiler**
Baustromverteiler

Baustromverteiler DIN EN 60439-4 als
Verteilerschrank, Berührungsschutzabdeckungen DIN EN 50274, Gehäuse aus
verzinktem Stahl, beschichtet, Schutzart IP 43 DIN EN 60529, Messeinrichtung
IP 54 DIN EN 60529, Bemessungsbetriebsspannung 230/400 V AC, Bemessungsstrom
63 A, einschl. Rohrgestell, etc.

Bestückt mit:

2 Stück FI-Schalter  4x63 A

1 Stück CEE-Steckdose  5x32 A

2 Stück CEE-Steckdosen 5x16 A

6 Stück Schuko-Steckdosen.

Hinweis:
Die Installation der Baustromversorgung
ist nach den neuesten DIN VDE-Vor-
schriften und Bestimmungen auszuführen.
Die Garantie für die gesamte Einrichtung,
einschl. deren einwandfreien Funktionen
bleibt über die geasmte Zeit beim Auftragnehmer. Der Auftragnehmer ist gehalten, die Wartung, auch ohne Aufforderung durch die Bauleitung, durchzuführen. Nach der Bauzeit ist das Bauprovisorium im vorhandenen Zustand zurückzunehmen oder fachgerecht zu entsorgen. Fehlende oder schadhafte Teile
werden nicht ersetzt. In den Einheitspreis sind folgende Leistungen einzukalkulieren:
Lieferung und leihweise Überlassen der
Materialien, betriebsfertiger Einbau,
Unterhalt, Wartung, Demontage und Ab-
transport. Die Rücknahme der Geräte
und Leitungen sind im Einheitspreis
enthalten.

Der EP ist je Monat einzutragen!!
Menge: 8,000 St

**01.10.370 Betriebserde für v.g. Position**
Betriebserde für v.g. Position

Komplette Betriebserde für die Fehlerstromschutzschalter des Baustromverteilers einschl. Leitungsmaterial
Menge: 1,000 St

**01.10.380 Gummischlauchleitung für v.g. Position**
Gummischlauchleitung für v.g. Position

Gummischlauchleitung DIN VDE 0250-812
NSSHÖU-J 4 x 25 qmm
Menge: 30,000 m

*Hinweis: Hinweis:*
Hinweis:
--------
Stunden eines Facharbeiters/Helfers/
Auszubildenden auf Nachweis für die
von der Bauleitung angeordneten Lohnarbeiten, welche durch Stunden- und
Materialnachweise von der Bauleitung
anzuerkennen sind.
Versäumt es der Auftragnehmer, die
Stundennachweise rechtzeitig anzuerkennen zu lassen, so werden die
aufgeführten Stunden und Materialien
bei der Abrechnung nicht berücksichtigt!

Der angegebene Verrechnungssatz enthält:
- Lohn- und Gehaltskosten
- Lohn- und Gehaltsnebenkosten
- Sozialkassenbeiträge
- Gemeinkostenanteile
- Gewinn
- Fahrtkostenbeiträge
- Auslösungen

Hinweis: Stundenlohnarbeiten sind täglich
der örtlichen Bauleitung zur Unterschrift
vorzulegen.

**01.10.390 Facharbeiterstunden, s.w.v.**
Menge: 10,000 St

**01.10.400 Helferstunden, s.w.v.**
Menge: 10,000 St

**01.10.410 Montage und Werkstattzeichnungen**
Montage und Werkstattzeichnungen

Erstellung von Montage- und Werkstattzeichnungen 2-fach, farbig
angelegt, in Stehordnern:

- EG - Grundrißplan, M 1:50
- Strangschemen ELA, Sicherheitsbeleuchtung,
- Stromlaufplanungen

Die Montagepläne (2-fach) sind 2 Wochen
vor der Arbeitsausführung bei der Fachbauleitung einzureichen, zwecks Sichtung
und Freigabe zur Ausführung.
Menge: 1,000 St

**01.10.420 Revisionsunterlagen**
Revisionsunterlagen
diese bestehen aus:

- Funktionsbeschreibungen

- Betriebsanleitungen

- Stücklisten

- Technische Datenblätter

- Meßprotokolle ( auch Prüfen der
  Schutzmaßnahme )

- Nachweis der Kurzschlußfestigkeit

- Gerätebeschreibungen

- Wartungsanleitungen

- Ersatzteillisten

- Erdungspläne

- Bescheinigungen und Prüfprotokolle von
  Anlagenteilen, für die behördliche Ab-
  nahmen erforderlich sind

- Abnahmeprotokoll

- Bautageberichte

- Schriftliche Bestätigung über die
  Mängelbeseitigung des Abnahmeprotokolles

- Fachbauleiterbescheinigung

- Einweisungsprotokoll (gegengezeichnet)

- Zeichnungen (Grundrisse, Schaltpläne,
  Stromlaufpläne allpolig, Übersichtsschaltbilder)

Diese v. g. Unterlagen sind 2-fach in
Ordnern (Farbe blau, Breite 8 cm) zu
übergeben. Alle Ausführungszeichnungen
sind im dwg-, dxf- und pdf-Format, die
Dokumentation im pdf-Format auch auf
USB-Stick 3-fach und per Downloadlink zu übergeben.
Menge: 1,000 St

**01.10.430 Teilnahme an SV-Abnahme**
Teilnahme an SV-Abnahme
der elektrischen Anlagen

Teilnahme an der Prüfung und Begutachtung
durch einem unabhängigen, vereidigten Sachverständigen oder TÜV gemäß TPrüfVO
NRW inkl. Stellung aller erforderlichen Unterlagen, etc. nach Wahl des Auftraggebers.
Menge: 1,000 St

#### Bereich 01.11 Leuchten und Zubehör

*Hinweis: Vorbemerkungen Leuchten und Zubehör*
Vorbemerkungen Leuchten und Zubehör

Nachfolgend aufgeführte Positionen
dieses Titels werden vom Auftragnehmer
geliefert, montiert und betriebsfertig
angeschlossen einschließlich allem
erforderlichem Zubehör.

Das notwendige Befestigungsmaterial,
evt. Deckenausschnitte, etc. sind in die Kalkulation mit einzurechnen.

**01.11.10 LED-Anbauleuchte Ballwurfsicher (1)**
LED-Anbauleuchte Ballwurfsicher (1)
1 x 20.000 lm, 4000 K, DALI-dimmbar, EVG

Ballwurfsichere, nach DIN VDE 0710-13 geprüfte LED-Anbauleuchte mit CDP-Abdeckscheibe. Geeignet zum Einsatz in Sportstätten nach DIN 18032-3. Die Prüfungen erfolgten durch ein nach DIN EN ISO 17025 akkreditiertes Institut (VDE-Prüf- und Zertifizierungsinstitut GmbH / ISP GmbH - Institut für Sportstättenprüfung, Münster). LED-Module und Betriebsgeräte sind nachhaltig in einer Baugruppe zusammen gefasst. Diese kann getauscht werden, ohne eine Demontage des Leuchtenkörpers und des optischen Systems aus der Deckenkonstruktion vorzunehmen. Die Baugruppe steht als separat zu bestellendes Zubehör zur Verfügung. Anbauleuchte für die Deckenmontage. Mit Zubehör auch als Einbau- oder Hängeleuchte zu verwenden.
Mit hocheffizienter Mikroprismatik CDP.
Mit symmetrisch breit strahlender Lichtstärkeverteilung.
Leuchtenlichtstrom und Lichtfarbe fest eingestellt.
Bemessungslichtstrom 20000 lm, Bemessungsleistung 144 W,
maximale Leuchten-Lichtausbeute 139 lm/W. Lichtfarbe neutralweiß, ähnlichste Farbtemperatur (CCT) 4000 K, allgemeiner Farbwiedergabeindex (CRI) Ra > 80. Farborttoleranz (initial MacAdam) = 3 SDCM. Mittlere Bemessungslebensdauer L80 (tq 35 °C) = 100.000 h., Mittlere Bemessungslebensdauer L90 (tq 35 °C) = 50.000 h. Die Lichtquelle ist entsprechend der Ökodesign-Anforderungen (VO (EU) 2019/2020) austauschbar. Leuchtenkörper aus Stahlblech. Oberfläche weiß beschichtet (ähnlich RAL 9016). Maße (L x B): 1548 mm x 412 mm, Leuchtenhöhe 97 mm. Mit stirnseitigen Ausbrechöffnungen für wärmebeständige Durchgangsverdrahtung. Ballwurfsicher gemäß DIN 18032-3. Schutzklasse (EN 61140): I, Schutzart (DIN EN 60529): IP20, Stoßfestigkeitsgrad nach IEC 62262: IK08, Prüftemperatur Glühdrahttest gemäß IEC 60695-2-11: 650 °C. Zulässige Umgebungstemperatur (ta): 25 °C Gewicht: 15,0 kg. Mit 5-poliger Anschlussklemme bis 2,5 mm2 für Netzanschluss und Netzweiterleitung. Mit zwei elektronischen Betriebsgeräten, digital dimmbar (DALI). Leuchte mittels Tastfunktion über DALI-Steuerklemmen schalt- und dimmbar (Touch DIM). Das Betriebsgerät ist entsprechend der Ökodesign-Anforderungen (VO (EU) 2019/2020) austauschbar. Die Leuchte ist Monitoring ready (MOR) und liefert Leuchtendaten zur Überwachung oder vorausschauenden Wartung.

Fabrikat : Trilux
Typ : Actison Fit D2 CDP 20000-940 ETDD
TOC : 7238251

oder gleichwertiger Art

'Angebotenes Fabrikat:.........................

  Typ:.........................

  (vom Bieter einzusetzen)'
Menge: 15,000 St

**01.11.20 LED-Rastereinlegeleuchte (2)**
LED-Rastereinlegeleuchte (2)

LED-Einbauleuchte mit mikroprismatischer Abdeckung. Ausführung M84 (625 mm x 625 mm).  Für Systemdecken mit sichtbaren Tragschienen. In Kombination mit einem separat zu bestellenden Zubehör ist die Leuchte auch für die Verwendung zur Anbaumontage geeignet. In Kombination mit einem separat zu bestellenden Zubehör ist die Leuchte auch für die Verwendung in gesägten Decken geeignet (Siella ZBB/4). Weiterführende Hinweise zur Leuchtenmontage und deren Befestigung können der Montageanleitung entnommen werden. Die prismierte PMMA-Oberfläche des optischen Systems wirkt entblendend. Mit symmetrisch begrenzt breit strahlender Lichtstärkeverteilung. Blendungsbewertung nach UGR-Einstufung (EN 12464-1) < 19. Blendungsbewertung nach UGR-Einstufung (EN 12464-1) < 19. Harmonische Lichtwirkung durch gleichmäßig ausgeleuchteten Lichtaustritt. Leuchtenlichtstrom in 4 Stufen einstellbar (Multilumen). Bemessungslichtstrom 3400 lm - 4600 lm, Bemessungsleistung 22 W - 29 W, maximale Leuchten-Lichtausbeute 159 lm/W. Lichtfarbe warmweiß oder neutralweiß, ähnlichste Farbtemperatur (CCT) 3000 K oder 4000 K, allgemeiner Farbwiedergabeindex (CRI) Ra >= 80. Farborttoleranz (initial MacAdam) <= 3 SDCM. Mittlere Bemessungslebensdauer L80 (tq 25 °C) = 70.000 h. Flimmern: Pst LM <= 1,0 bei Volllast. Stroboskop-Effekt: SVM <= 0,4 bei Volllast. Rahmen aus Aluminium, rückseitiger Leuchtenkörper aus Stahlblech. Oberfläche weiß beschichtet (ähnlich RAL 9016). Maße (L x B): 620 mm x 620 mm, Leuchtenhöhe 32 mm. Schutzklasse (EN 61140): I, Schutzart (DIN EN 60529): IP20, Stoßfestigkeitsgrad nach IEC 62262: IK03, Prüftemperatur Glühdrahttest gemäß IEC 60695-2-11: 650 °C. Zulässige Umgebungstemperatur (ta): 25 °C . Gewicht: 2,3 kg. Mit elektronischem Betriebsgerät, schaltbar.

Fabrikat : Trilux
Typ : Siella G9 M84 PW19 34-46/4ML-840 ET
TOC : 6000627740

oder gleichwertiger Art

'Angebotenes Fabrikat:.........................

  Typ:.........................

  (vom Bieter einzusetzen)'
Menge: 9,000 St

**01.11.30 Anbaurahmen (2a)**
Anbaurahmen (2a)

Fabrikat : Trilux
Typ : ZD6/M84
TOC : 8459700

oder gleichwertiger Art

'Angebotenes Fabrikat:.........................

  Typ:.........................

  (vom Bieter einzusetzen)'
Menge: 9,000 St

**01.11.40 LED-Anbauleuchte IP54 (3)**
LED-Anbauleuchte IP54 (3)

Dekorative, quadratische Anbauleuchte mit einem schlagzähen, opalen Diffusor aus PMMA. Ausführung mit erhöhter Schutzart IP54 rundum. Optional stehen als Zubehör Dekor-Ankleidungen für passgenaue Licht- und Rauminszenierungen zur Verfügung, die auf Anfrage auch in kundenspezifischen Farben ausgeführt werden können. Entwickelt und hergestellt in Deutschland.  Mit begrenzter Oberflächentemperatur, für den Einsatz in feuergefährdeten Räumen gemäß DIN EN 60598-2-24 geeignet. Für Wand- oder Deckenmontage. Zum Schutz sowie zur Unterstützung einer schnellen Montage sind die Komponenten im Karton in Montagereihenfolge angeordnet. Die Schnellmontage der Abdeckung auf den Montagekörper erfolgt werkzeuglos durch Click-Verschluss. Die Einspeisungsöffnung sowie die Befestigungspunkte entsprechen in größten Teilen denen der Baureihen Deca. Material und Struktur des abdeckenden Diffusors bewirken eine gleichmäßige und schattenfreie Ausleuchtung der leicht zu reinigenden Leuchtenoberfläche. Mit lambertscher Lichtstärkeverteilung. Mit leichtem Indirektanteil zur Oberflächenaufhellung. Mit Tunable White Technologie zur Steuerung der Lichtfarbe mittels separatem Steuersystem (DT8). Bemessungslichtstrom 3500 lm, Bemessungsleistung 26 W, maximale Leuchten-Lichtausbeute 135 lm/W. Lichtfarbe Tunable White (warmweiß - tageslichtweiß), ähnlichste Farbtemperatur (CCT) Tunable White (2700 K - 6000 K), allgemeiner Farbwiedergabeindex (CRI) Ra >= 80. Farborttoleranz (initial MacAdam) <= 3 SDCM. Mittlere Bemessungslebensdauer L80 (tq 25 °C) = 100.000 h., Mittlere Bemessungslebensdauer L90 (tq 25 °C) = 50.000 h. Die Lichtquelle ist entsprechend der Ökodesign-Anforderungen (VO (EU) 2019/2020) austauschbar. Der Austausch erfolgt werkzeuglos, die Ersatzlichtquelle kann als Ersatzteil bezogen werden. Flimmern: Pst LM <= 1,0 bei Volllast. Stroboskop-Effekt: SVM <= 0,4 bei Volllast. Leuchtenkörper aus Stahlblech. Oberfläche weiß beschichtet (ähnlich RAL 9016). Leuchtenmaße (L x B x H): 325 mm x 325 mm x 68 mm. Insektendichter Lampenraum. Schutzklasse (EN 61140): I, Schutzart (DIN EN 60529): IP54, Stoßfestigkeitsgrad nach IEC 62262: IK06, Prüftemperatur Glühdrahttest gemäß IEC 60695-2-11: 650 °C. Zulässige Umgebungstemperatur (ta): 25 °C Gewicht: 1,7 kg. Mit elektronischem Betriebsgerät zum schalten, dimmen und steuern der Lichtfarbe mittels DALI Device Type 8 fähigem Steuergerät. Betriebsgerät gemäß DALI-2-Standard (EN 62386).

Fabrikat : Trilux
Typ : Olisq QWD2 DW 35-8TW ETDD8 IP54 IK
TOC : 8244062

oder gleichwertiger Art

'Angebotenes Fabrikat:.........................

  Typ:.........................

  (vom Bieter einzusetzen)'
Menge: 8,000 St

**01.11.50 Abstandsmontage v. g. LED-Anbauleuchte IP54 (3)**
Abstandsmontage v. g. LED-Anbauleuchte IP54 (3)

Montage der vorgenannten LED-Anbauleuchte an der Decke mittels nichtrostender Distanzstücke.
Inklusive Befestigungsmaterial sowie aller hierfür erforderlichen Nebenarbeiten.
Menge: 8,000 St

**01.11.60 LED-Feuchtraumanbauleuchte (4)**
LED-Feuchtraumanbauleuchte (4)

LED-Feuchtraum-Anbauleuchte IP66 mit PC-Leuchtenkörper und PC-Diffusor. Geeignet zur Anwendung in HACCP, IFS und/oder BRC Global Standard Food zertifizierten Unternehmen. Mit begrenzter Oberflächentemperatur, für den Einsatz in feuergefährdeten Räumen gemäß DIN EN 60598-2-24 geeignet. Mit Cliplos-Verschlusstechnik zur schutzartgerechten, einfachen Montage von Diffusor-Abdeckwanne und Leuchtenkörper nach dem Anschluss. Für Decken- und Wand- sowie abgehängte Montage. Deckenmontage über beiliegende Befestigungsklammer. Abgehängte Montage über optionales Zubehör möglich. Abdeckwanne aus opalem, transluzenten PC mit innen liegender Prismenstruktur. Mit lambertscher Lichtstärkeverteilung. Leuchtenlichtstrom und Lichtfarbe fest eingestellt. Bemessungslichtstrom 6100 lm, Bemessungsleistung 44 W, maximale Leuchten-Lichtausbeute 139 lm/W. Lichtfarbe neutralweiß, ähnlichste Farbtemperatur (CCT) 4000 K, allgemeiner Farbwiedergabeindex (CRI) Ra >= 80. Farborttoleranz (initial MacAdam) <= 3 SDCM. Mittlere Bemessungslebensdauer L80 (tq 25 °C) = 50.000 h. Die Lichtquelle ist entsprechend der Ökodesign-Anforderungen (VO (EU) 2019/2020) austauschbar. Flimmern: Pst LM <= 1,0 bei Volllast. Stroboskop-Effekt: SVM <= 0,4 bei Volllast. Leuchtenkörper aus recycelbarem, UV-beständigem PC. Oberfläche lichtgrau beschichtet (ähnlich RAL 7035). Mit Cliplos-Verschlusstechnik zur schutzartgerechten, einfachen Montage von Diffusor-Abdeckwanne und Leuchtenkörper nach dem Anschluss. Maße (L x B): 1552 mm x 102 mm, Leuchtenhöhe 91 mm. Schutzklasse (EN 61140): I, Schutzart (DIN EN 60529): IP66, Stoßfestigkeitsgrad nach IEC 62262: IK08, Prüftemperatur Glühdrahttest gemäß IEC 60695-2-11: 850 °C. Zulässige Umgebungstemperatur (ta): -20 °C bis 35 °C. Gewicht: 2,6 kg. Mit 3-poliger Anschlussklemme bis 2,5 mm2. Mit elektronischem Betriebsgerät, schaltbar.

Fabrikat : Trilux
Typ : OleveonF 15 L 6000-840 ET PC
TOC : 7124940

oder gleichwertiger Art

'Angebotenes Fabrikat:.........................

  Typ:.........................

  (vom Bieter einzusetzen)'
Menge: 8,000 St

**01.11.70 LED-Feuchtraumanbauleuchte (5)**
LED-Feuchtraumanbauleuchte (5)

LED-Feuchtraum-Anbauleuchte IP66 mit PC-Leuchtenkörper und PC-Diffusor.Mit Cliplos-Verschlusstechnik zur schutzartgerechten, einfachen Montage von Diffusor-Abdeckwanne und Leuchtenkörper nach dem Anschluss.Geeignet zur Anwendung in HACCP, IFS und/oder BRC Global Standard Food zertifizierten Unternehmen.Mit begrenzter Oberflächentemperatur (DIN EN 60598-2-24, D-Kennung).Mit symmetrisch breit strahlender Lichtstärkeverteilung.Lichtstärkeverteilung: direktMaterial Reflektor: PC-AbdeckungLeuchtenkörper aus recycelbarem, UV-beständigem PC.Farbe Leuchtenkörper: grau (ähnlich RAL 7035)Montageort: Wand ohne Einbauöffnung, Decke ohne Einbauöffnung, Outdoor Wand überdachtMit elektronischem Betriebsgerät, schaltbarBetriebsgerät gemäß Ökodesign-Anforderungen austauschbar.Mittlere Bemessungslebensdauer L80 (tq 25 °C) = 50.000 h.Leuchtenlichtstrom und Lichtfarbe fest eingestellt.Bemessungslichtstrom 2600 lm,Bemessungsleistung 19 W,maximale Leuchten-Lichtausbeute 137 lm/W.Leistungsfaktor ? > 0,9,Farbwiedergabeindex: Ra > 80Lichtfarbe: neutralweißFarbtemperatur: 4000 KFarborttoleranz (initial MacAdam) = 3 SDCMMaße (L x B): 1257 mm x 102 mm, Leuchtenhöhe 91 mm.Schutzklasse (DIN EN 61140): ISchutzart (DIN EN 60529): IP66Schutzart raumseitig: IP66Prüftemperatur Glühdrahttest gemäß IEC 60695-2-11: 850 °C; Gewicht: 2.2 kg.ENEC zertifiziert.

Fabrikat : Trilux
Typ : OleveonF 12 B 2300-840 ET PC
TOC : 7116640

oder gleichwertiger Art

'Angebotenes Fabrikat:.........................

  Typ:.........................

  (vom Bieter einzusetzen)'
Menge: 2,000 St

**01.11.80 LED-Feuchtraumanbauleuchte (6)**
LED-Feuchtraumanbauleuchte (6)

LED-Feuchtraum-Anbauleuchte IP66 mit PC-Leuchtenkörper und PC-Diffusor. Mit integriertem HF-Bewegungssensor. Form des Erfassungsbereiches ellipsenähnlich, Länge des Erfassungsbereiches bis zu 12 Meter, Breite des Erfassungsbereiches bis zu 8 m. Mit der als Zubehör erhältlichen IR-Fernbedienung können die Funktionsparameter Signalstärke, Haltezeit, sowie in Verbindung mit Leuchten der Schaltungsart ETDD Lichtwert und Dimmniveau eingestellt werden. Geeignet zur Anwendung in HACCP, IFS und/oder BRC Global Standard Food zertifizierten Unternehmen. Mit begrenzter Oberflächentemperatur, für den Einsatz in feuergefährdeten Räumen gemäß DIN EN 60598-2-24 geeignet. Mit Cliplos-Verschlusstechnik zur schutzartgerechten, einfachen Montage von Diffusor-Abdeckwanne und Leuchtenkörper nach dem Anschluss. Für Decken- und Wand- sowie abgehängte Montage. Deckenmontage über beiliegende Befestigungsklammer. Abgehängte Montage über optionales Zubehör möglich. PC-Diffusor mit innen liegender Prismenstruktur. Mit symmetrisch breit strahlender Lichtstärkeverteilung. Leuchtenlichtstrom und Lichtfarbe fest eingestellt. Bemessungslichtstrom 3900 lm, Bemessungsleistung 30 W, maximale Leuchten-Lichtausbeute 130 lm/W. Lichtfarbe neutralweiß, ähnlichste Farbtemperatur (CCT) 4000 K, allgemeiner Farbwiedergabeindex (CRI) Ra > 80. Farborttoleranz (initial MacAdam) = 3 SDCM. Mittlere Bemessungslebensdauer L80 (tq 25 °C) = 50.000 h. Die Lichtquelle ist entsprechend der Ökodesign-Anforderungen (VO (EU) 2019/2020) austauschbar. Flimmern: Pst LM = 1,0 bei Volllast. Stroboskop-Effekt: SVM = 0,4 bei Volllast. Leuchtenkörper aus recycelbarem, UV-beständigem PC. Oberfläche lichtgrau beschichtet (ähnlich RAL 7035). Mit Cliplos-Verschlusstechnik zur schutzartgerechten, einfachen Montage von Diffusor-Abdeckwanne und Leuchtenkörper nach dem Anschluss. Maße (L x B): 1257 mm x 102 mm, Leuchtenhöhe 91 mm. Schutzklasse (EN 61140): I, Schutzart (DIN EN 60529): IP66, Stoßfestigkeitsgrad nach IEC 62262: IK08, Prüftemperatur Glühdrahttest gemäß IEC 60695-2-11: 850 °C. Zulässige Umgebungstemperatur (ta): -20 °C bis 35 °C. Gewicht: 2,3 kg. Mit 3-poliger Anschlussklemme bis 2,5 mm2. Mit elektronischem Betriebsgerät, schaltbar.

Fabrikat : Trilux
Typ : OleveonF 12 B 4000-840 ET PC +HFS
TOC : 7119440

oder gleichwertiger Art

'Angebotenes Fabrikat:.........................

  Typ:.........................

  (vom Bieter einzusetzen)'
Menge: 2,000 St

**01.11.90 LED-Wandanbauleuchte (7)**
LED-Wandanbauleuchte (7)

Wandleuchte in minimalistischer Formsprache. Zur Akzentuierung von Fassaden und normgerechter Ausleuchtung von Wegen und Flächen. Mit robustem, wetterfestem Gehäuse. Die Leuchte ist Bestandteil einer gesamtheitlichen Produktfamilie mit einheitlichem, zeitlosem Design und Formsprache.

In MLT-Ausführung (Multi-Lens-Technologie), bestehend aus hocheffizienten, UV- und temperaturbeständigen Linsensystemen in Vierfachanordnung. Mit rotationssymmetrisch tief strahlender Lichtstärkeverteilung. Direkt strahlend. Präzise Lichtlenkung und breite Flächenausleuchtung mit normkonformer Gleichmäßigkeit bei großen Montageabständen durch MLT (Multi-Lens-Technologie). Abschlussscheibe aus satiniertem Glas. Leuchtenlichtstrom und Lichtfarbe fest eingestellt. Bemessungslichtstrom 2100 lm, Bemessungsleistung 17,5 W, maximale Leuchten-Lichtausbeute 120 lm/W. Lichtfarbe warmweiß, ähnlichste Farbtemperatur (CCT) 3000 K, allgemeiner Farbwiedergabeindex (CRI) Ra > 80. Farborttoleranz (initial MacAdam) = 3 SDCM. Mittlere Bemessungslebensdauer L90 (tq 25 °C) = 50.000 h. Die Lichtquelle ist entsprechend der Ökodesign-Anforderungen (VO (EU) 2019/2020) austauschbar. Flimmern: Pst LM = 1,0 bei Volllast. Montageplatte und Leuchtengehäuse aus Aluminium-Druckguss. Ohne sichtbare Schrauben für einen hohen ästhetischen Designanspruch. Oberfläche anthrazit beschichtet (ähnlich DB 703). Maße (L x B x H): 154 mm x 131 mm x 117 mm. Schutzklasse (EN 61140): I, Schutzart (DIN EN 60529): IP65, Stoßfestigkeitsgrad nach IEC 62262: IK06. Zulässige Umgebungstemperatur (ta): -20 °C bis 25 °C. Gewicht: 2,0 kg. Mit elektronischem Betriebsgerät, schaltbar.

Fabrikat : Trilux
Typ : OsidoQW-RE3L-20-830ET-GS-26
TOC : 6000518940

oder gleichwertiger Art

'Angebotenes Fabrikat:.........................

  Typ:.........................

  (vom Bieter einzusetzen)'
Menge: 6,000 St

**01.11.100 LED-Mast-Außenleuchte (8)**
LED-Mast-Außenleuchte (8)

Mast-Außenleuchte
in reduzierter, internationaler Formensprache und flacher Bauform.
Länge Leuchtenkopf 450mm
Die Neigung des Leuchtenkopfs ist einstellbar. Neigungswinkel für Ansatzmontage o°,-5°, -10°, -15°

In MLT-Ausführung (Multi-Lens-Technologie), bestehend aus hocheffizienten, UV- und temperaturbeständigen Linsensystemen in Vierfachanordnung. Asymmetrisch breit strahlende Lichtstärkeverteilung zur Beleuchtung von Straßen nach P-Beleuchtungsklassen sowie M- Beleuchtungs- klassen mit einem Straßenbreite -zu- Lichtpunkthöhe-Verhältnis von bis zu 2,0. Zur flexiblen Anpassung an kundenspezifische Beleuchtungsaufgaben stehen weitere Abstrahlcharakteristiken zur Verfügung. Die Lichtquelle kann durch fachkundiges Personal ausgetauscht werden. Das LED-System besteht aus MLT-LED-Modulen mit jeweils 4 LED. Anzahl der Module: 4. Bemessungslichtstrom 3.200 lm, Bemessungsleistung 24,0 W, Leuchten-Lichtausbeute 133 lm/W. Leistungsfaktor  0,90. Effizienzausführung mit materialoptimierter LED Anzahl. Allgemeiner Farbwiedergabeindex (CRI) > 70, ähnlichste Farbtemperatur (CCT) 3000 K. Mittlere Bemessungslebensdauer LCLO (tq 25 °C) 100.000. Die Lichtquelle ist entsprechend der Ökodesign-Anforderungen (VO (EU) 2019/2020) austauschbar. Leuchtenkörper aus Aluminium-Druckguss. Farbe DB703 Anthrazit. Seewetter geeignete Beschichtung auf Anfrage. Mit PMMA-Abschlussscheibe,
bedruckt. Sichtbares, gegen Witterungseinflüsse geschütztes Label hinter der Abschlussscheibe auf Anfrage. Schutzklasse (EN 61140): 02, Schutzart (DIN EN 60529): 66, Stoßfestigkeitsgrad nach IEC 62262: IK09 Windangriffsfläche Fw (m²) = 0,10.
Gewicht: 4,1 kg

Fabrikat : Trilux
Typ : Jovie50-AB2L4LR-32-730-ET-BAE-26
TOC/ID : 9002209375

oder gleichwertiger Art

'Angebotenes Fabrikat:.........................

  Typ:.........................

  (vom Bieter einzusetzen)'
Menge: 3,000 St

**01.11.110 Wandbefestigung für v.g Leuchte**
Wandbefestigung für v.g Leuchte

Fabrikat : Trilux
Typ : 0803WB-R/100-42 26
TOC : 7353000

oder gleichwertiger Art

'Angebotenes Fabrikat:.........................

  Typ:.........................

  (vom Bieter einzusetzen)'
Menge: 3,000 St

**01.11.120 Mastbefestigung für v.g Leuchte**
Mastbefestigung für v.g Leuchte

Fabrikat : Trilux
Typ : Jovie A Z MB D42 26
TOC : 7256500

oder gleichwertiger Art

'Angebotenes Fabrikat:.........................

  Typ:.........................

  (vom Bieter einzusetzen)'
Menge: 3,000 St

**01.11.130 Inbetriebnahme des Lichtmanagement-Systems**
Inbetriebnahme des Lichtmanagement-Systems

Halle:
Präsenzmelder - Parametrierung nach Vorgabe
des AG
Szene 1: 300lx
Szene 2: 500lx
Szene 3: aus

Flure, Windfang, Sozial- und Sanitärräume:
Präsenzmelder - Parametrierung nach Vorgabe
des AG

Programmierung und Dokumentation der
Parameter nach Vorgabe des AG`s, d. h.
Einstellungen der Beleuchtungsstärken,
Nachlaufzeiten, etc.
Menge: 1,000 St

#### Bereich 01.12 Elektroakustische Anlage

*Hinweis: Vorbemerkungen Elektroakustische Anlage*
Vorbemerkungen Elektroakustische Anlage

Die vorhandene Elektroakustische Anlage
im Schulgebäude wird um die nachfolgend
aufgeführten Positionen erweitert.

Nachfolgend aufgeführte Positionen
dieses Titels werden vom Auftragnehmer
geliefert, montiert und betriebsfertig
angeschlossen einschließlich allem
erforderlichem Zubehör.

Das notwendige Befestigungsmaterial,
evt. Deckenausschnitte, etc. sind in
die Kalkulation mit einzurechnen.

**01.12.10 Wandlautsprecher A/B**
Wandlautsprecher A/B

mit EN-54-24-Zertifizierung für Evakuierungsanlagen mit A/B-Lautsprecher-Verteilung nach EN 60849 und DIN VDE 0833-4.

100-V-Übertragungstechnik
2 getrennte Breitbandlautsprecher (10 cm) mit jeweils eigenem Transformator 6/3/1,5 W
Anschluss erfolgt über 2 Klemmterminals innerhalb des Gehäuses
Holzgehäuse mit Metallschutzgitter
Einfache Wandmontage mittels beiliegendem Metallbügel und Befestigungsmaterial
Prüfung der Ballwurfsicherheit nach DIN 18 032, Teil 3

Fabrikat : Monacor
Typ : ESP-50AB/WS

oder gleichwertiger Art

'Angebotenes Fabrikat:.........................

  Typ:.........................

  (vom Bieter einzusetzen)'
Menge: 8,000 St

**01.12.20 Schutzkorb für v. g. Position**
Menge: 1,000 St

**01.12.30 ELA-Tonsäule in Alu-Profilgehäuse mit**
ELA-Tonsäule in Alu-Profilgehäuse mit Alu-Deckel und -Boden

100-V-Übertragungstechnik
5-stufiger Leistungsumschalter
2 x M6-Gewindebuchse
Metall-Frontgitter
Montagewinkel im Lieferumfang
Anschluss über Kabel, 2-adrig

Belastbarkeit max : 30 W
Nennbelastbarkeit : 30/15/7,5/3,75 W
Frequenzbereich  : 200-15000 Hz
Lautsprechergröße : 7,5 cm (3")
Kennschalldruck  : 95 dB/W/m
Abstrahlwinkel  : H150°/V30°
Gehäusematerial  : Aluminium
Farbe  : Weiß
Breite  : 105 mm
Höhe  : 687 mm
Tiefe  : 85 mm
Gewicht  : 3,9 kg

Fabrikat : Monacor
Typ : ETS-230/WS

oder gleichwertiger Art

'Angebotenes Fabrikat:.........................

  Typ:.........................

  (vom Bieter einzusetzen)'
Menge: 2,000 St

**01.12.40 Schutzkorb für v. g. Position**
Menge: 2,000 St

**01.12.50 Gravierte Lautsprecher-Bezeichnungsschilder**
Gravierte Lautsprecher-Bezeichnungsschilder

Durchmesser: 30 mm, weiß mit roter Schrift,
mit Angabe der Lautsprecher- und Lautsprecherkreisnummer liefern und mit Schrauben befestigen.
Menge: 10,000 St

**01.12.60 Kabelabzweigkasten, aP, wg**
Menge: 10,000 St

**01.12.70 Einpegeln der elektroakustischen Bestandsanlage**
Einpegeln der elektroakustischen Bestandsanlage (Schule)

Einpegeln und Einstellen der vorhandenen Beschallungsanlage nach Montage der Lautsprecher inkl. messtechnischer Kontrolle und Dokumentation.
Menge: 1,000 St

**01.12.80 Teilnahme an SV-Abnahme**
Teilnahme an SV-Abnahme

Abnahme der Elektroakustischen Anlage mit
dem Sachverständigen.
Erstellung und Klärung aller benötigten
Dokumente und die Zurverfügungstellung
eines sach- und ortskundigen Technikers
für die Zeit der Abnahme. Übergabe der erforderlichen technischen Dokumentation.
Menge: 1,000 St

#### Bereich 01.13 Brandwarnanlage

*Hinweis: Vorbemerkungen Brandwarnanlage*
Vorbemerkungen Brandwarnanlage

Nachfolgend aufgeführte Positionen
dieses Titels werden vom Auftragnehmer
geliefert, montiert und betriebsfertig
angeschlossen einschließlich allem
erforderlichem Zubehör.

Das notwendige Befestigungsmaterial,
evt. Deckenausschnitte, etc. sind in
die Kalkulation mit einzurechnen.

**01.13.10 Brandwarnanlage hifire 4100 XS**
Brandwarnanlage hifire 4100 XS

Die hifire 4100 XS ist eine Brandwarnanlage, die mit Loop- und Funk-Komponenten betrieben werden kann. Sie ist für Objekte mit Anforderungen gemäß DIN VDE V 0826-2 flexibel einsetzbar. Durch den hybriden Betrieb (Funk / Draht) ist sie besonders auch für Bestands- bauten geeignet, um Sonderbauten wie z. B. Kindertagesstätten, Ladengeschäfte, kleinere Hotels und Pensionen, öffentliche Einrichtungen optimal abzusichern. Die Brandwarnanlage hifire 4100 XS entspricht den Anforderungen gemäß DIN VDE V 0826-2 Brandwarnanlage (BWA), EN 54-2 und EN 54-4, sowie der BHE-Richtlinie für Hausalarmanlagen Typ A und Typ B. Durch eine leistungsstarke und komfortable Systemsoftware werden maximale Flexibilität und Zuverlässigkeit garantiert. Der übersichtliche Aufbau der Brandwarnanlage bietet einen hohen Installationskomfort. Für den direkten Betrieb am Loop 4000 stehen zur Verfügung:
- Automatische Brandmelder
- Nichtautomatische Brandmelder
- Funk-Brandmelder gemäß EN 54-25
- EX-Brandmelder
- Rauchansaugsysteme
- Ein-Ausgangsmodule
- Optische und Akustische Signalgeber
- Zusatznetzteile

Die Summe der Vorteile garantiert Flexibilität und Investitionssicherheit bei höchster Qualität und Zuverlässigkeit. Die Parametriersoftware compas-F 4000 ermöglicht eine schnelle und benutzerfreundliche Parametrierung der Brandwarnanlage.

- Einsetzbar gemäß DIN VDE V 0826-2
- Gemäß EN 54-2
- Gemäß EN 54-4
- Farb-Touch-Display (7 Zoll)
- App-basierte Menüstruktur
- Mehrsprachig
- Funktionssicherheit bei Kurzschluss,
  Drahtbruch und gestörter Loop-Komponente
- Lokalisierte Kurzschluss- und
  Drahtbrucherkennung
- Anschlussmöglichkeit für 1 Loop
- Bis zu 128 Brandmelder
- Bis zu 64 Funk-Komponenten
- Insgesamt 254 Adressen
- Automatische oder manuelle Adressierung der
  Loop-Komponenten
- 999 Meldergruppen
- Verschiedene Zeitmodelle parametrierbar
- Tag-Nacht-Umschaltung
- Alarmverzögerung und -zwischenspeicherung
- Webserver 5088 integrierbar
- 2 Relaisausgänge (Alarm / Störung) max. 30 V / 2 A
- 1 frei parametrierbarer Spannungsausgang
  überwacht max. 250 mA
- 2 frei parametrierbare Eingänge
- 2 Verbraucherausgänge 24 V
- Integriertes Netzteil 22 V DC bis 25 V DC /
  1,7 A
- 2 Stellplätze für Akku 12 V / 17 Ah
- Betriebstemperatur -5 °C bis +40 °C
- Schutzart IP30
- Abmessungen (BxHxT) 310x422x120 mm
- Farbe Gehäusedeckel RAL 9003 Signalweiß
- Stromaufnahme in Ruhe ca. 110 mA
- Stromaufnahme bei Alarm ca. 240 mA
- Versorgungsspannung 230 V AC
- Zertifikat der Leistungsbeständigkeit
  0405-CPR-C500348
- Zertifikat der Leistungsbeständigkeit
  0405-CPR-C500347

Fabrikat : Telenot
Typ : 100078580

oder gleichwertiger Art

'Angebotenes Fabrikat:.........................

  Typ:.........................

  (vom Bieter einzusetzen)'
Menge: 1,000 St

**01.13.20 Wartungsfreier Blei-Akku 12 V / 17 Ah**
Wartungsfreier Blei-Akku 12 V / 17 Ah
VdS anerkannt

- Anschluss: Gewinde M5
- Lageunabhängig, gemäß DIN 43534
- Abmessungen (BxHxT) 180x167x76 mm
- Gewicht ca. 5,5 kg

Fabrikat : Telenot
Typ : 100077532

oder gleichwertiger Art

'Angebotenes Fabrikat:.........................

  Typ:.........................

  (vom Bieter einzusetzen)'
Menge: 2,000 St

**01.13.30 Handfeuermelder**
Handfeuermelder

Der Handfeuermelder im roten Kunststoffgehäuse (ABS) ist mit "Hausalarm" gekennzeichnet. Er verfügt über eine intelligente Funktions- überwachung der Tastermechanik.

Der Handfeuermelder ist zum Anschluss an das System Loop 4000 geeignet.

- Anschlussprinzip 2-Draht-Bus (Loop 4000)
- Automatische Adressierung
- Handmelder angelehnt EN 54-11
- Kurzschluss-Isolatoren gemäß EN 54-17
- Signalisierung durch rote LED für Alarm
- Betriebstemperatur -10 °C bis +50 °C
- Schutzart IP42
- Gehäuse ABS
- Abmessungen (BxHxT) 135x135x35 mm
- Farbe rot
- Stromaufnahme in Ruhe ca. 1,6 mA
- Stromaufnahme bei Alarm ca. 2,7 mA

Fabrikat : Telenot
Typ : 100078347

oder gleichwertiger Art

'Angebotenes Fabrikat:.........................

  Typ:.........................

  (vom Bieter einzusetzen)'
Menge: 4,000 St

**01.13.40 Ersatzglasscheibe für v. g. HFM**
Menge: 2,000 St

**01.13.50 Metallschlüssel für v. g. HFM**
Menge: 2,000 St

**01.13.60 Warntonsirene**
Warntonsirene

Konventionelle Warntonsirene zur örtlichen Alarmierung.

Die Sirene ist zur Wand- oder Deckenmontage geeignet.

- Gemäß EN 54-3
- Lautstärke DIN-Ton ca. 98 dB(A) bei 24 V
- 32 Töne wahlweise einstellbar
- Betriebstemperatur -40 °C bis +80 °C
- Schutzart IP42
- Abmessungen (ØxT) 93x63 mm
- Stromaufnahme DIN-Ton ca. 14 mA
- Versorgungsspannung 12 V DC bis 28 V DC
- EG-Konformitätszertifikat 0832-CPD-0128
  VdS-Nr. G 206019

Farbe Rot

Fabrikat : Telenot
Typ : 100078850

oder gleichwertiger Art

'Angebotenes Fabrikat:.........................

  Typ:.........................

  (vom Bieter einzusetzen)'
Menge: 15,000 St

**01.13.70 Unterteil für v. g. Sirene**
Unterteil für v. g. Sirene

mit Kabeleinführung, PG-Sockel

Sockel für Warntonsirene Roshni zur Erhöhung der Schutzart auf IP65 sowie für Aufputzverkabelung.

Fabrikat : Telenot
Typ : 10078851

oder gleichwertiger Art

'Angebotenes Fabrikat:.........................

  Typ:.........................

  (vom Bieter einzusetzen)'
Menge: 15,000 St

**01.13.80 Ballschutzkorb für v. g. Sirene**
Ballschutzkorb für v. g. Sirene

Schutzkorb für Melder und Signalgeber
Metallausführung, lackiert
Abmessungen aussen ca. (D x H) 128 x 150mm
Abmessungen innen ca. (D x H) 120 x 145mm
Menge: 4,000 St

**01.13.90 Abschlusselement EOL-1 4472**
Abschlusselement EOL-1 4472

Abschlusselement EOL-1 für die Ausgänge der BMZ hifire 4400 S0 - S3 und der Ausgangskarte 4464, um die Leitungsüberwachung gemäß EN 54-13 zu realisieren. Das Abschlusselement ist jeweils in der letzten Komponente (z. B. konventionelle Signalgeber) der überwachten Leitung einzusetzen.
- Überwachung auf schleichenden Drahtbruch und
  Kurzschluss gemäß EN 54-13
- Einsetzbar bei BMZ hifire 4400 S0 - S3
  Ausgänge
- Einsetzbar bei Ausgangskarte 4464
- Betriebstemperatur -10 °C bis +55 °C
- Abmessungen (BxHxT) 40x20x7 mm

Fabrikat : Telenot
Typ : 100078551

oder gleichwertiger Art

'Angebotenes Fabrikat:.........................

  Typ:.........................

  (vom Bieter einzusetzen)'
Menge: 5,000 St

**01.13.100 Übertragungseinrichtung comXline 1104 (LTE)**
Übertragungseinrichtung comXline 1104 (LTE)

Die Übertragungseinrichtung comXline 1104 (LTE) übermittelt Gefahrenmeldungen und/oder Technikalarme ausschließlich über das Mobilfunknetz.

Über die Mobilfunk-Verbindung können die Meldungen entweder als Sprache, SMS oder digitales Protokoll gemäß VdS 2465, VdS SecurIP oder Contact ID übertragen werden.

Mit der Parametriersoftware compasX ist die Parametrierung vor Ort über die USB-Schnittstelle oder aus der Ferne möglich.

Fabrikat : Telenot
Typ : 100072206

oder gleichwertiger Art

'Angebotenes Fabrikat:.........................

  Typ:.........................

  (vom Bieter einzusetzen)'
Menge: 1,000

**01.13.110 Feuerwehr-Laufkarte**
Feuerwehr-Laufkarte

Feuerwehr-Laufkarte in Ausführung
nach DIN 14675 und/oder Vorgaben
der örtlichen Feuerwehr.

Typenbeschreibung:
- Papierformat DIN A3 quer
- Für jede Meldergruppe
- Ausgelegt als schwerer weißer
  Zeichenkarton
- Lichtecht und vergilbungsfrei
- Eingeschweißt in reißfeste PVC-Hülle,
  laminiert
- Vorderseite mit Nummer der Meldergruppe, Gebäudeübersicht mit
  Bezeichnung der Gebäudeteile,
  Geschosskennzeichnung, Raumkennzeichnungen sowie Feuerwehrzugang
  und Einsatzwege
- Rückseite mit Meldergruppe mit den
  zugehörigen Meldern, Gebäudeübersicht
  der betreffenden Meldergruppe,
  Geschoss- und Raumbezeichnung,
  Einsatzweg (grün) und Bedienungsstellen für stationäre Löschanlagen
- Reiter als Ordnungssystem nach
  Vorgabe
- Zeichnungssymbole und Ausführung
  nach Vorgabe
Menge: 7,000 St

**01.13.120 Aufkleber mit Text <Brandmelderzentrale>**
Aufkleber mit Text <Brandmeldezentrale>

Technische Daten:
- Abmessungen: (B x H) 297 x 105 mm
Menge: 1,000 St

**01.13.130 Betriebsbuch für BMA**
Betriebsbuch für BMA

Betriebsbuch zur Eintragung der regelmäßigen Überprüfung der Anlage, der
Wartungsarbeiten, aller Änderungen,
Erweiterungen und Reparaturen sowie der
Störungs- und Alarmmeldungen mit
Angabe von Datum und Uhrzeit.

Typenbeschreibung:
- Mustervordruck VdS 2182
- DIN A5 Ausführung
Menge: 1,000 St

**01.13.140 Erstellen der Werkstatt- und Montageplanung**
Menge: 1,000 St

**01.13.150 Programmierung und Einschaltung**
Programmierung und Einschaltung
der Brandmeldeanlage
Menge: 1,000 St

**01.13.160 Dokumentation nach VDE 0833**
Dokumentation nach VDE 0833

Die Dokumentation ist in Form einer
Bedienungsanweisung  zusammenzustellen (DIN A4-Ordner + CD)
- Beschreibung und Bedienungsanweisung
  für alle Geräte und zur Gesamtanlage
- Prüf- und Abnahmeprotokolle
- Revisionszeichnungen
Menge: 1,000 St

**01.13.170 Einweisung, Abnahme und Übergabe**
Einweisung, Abnahme und Übergabe

der Brandmeldeanlage an den Betreiber
mit der dazugehörigen Dokumentation.
Menge: 1,000 St

**01.13.180 Teilnahme an SV-Abnahme**
Teilnahme an SV-Abnahme

Abnahme der Brandwarnanlage mit
dem Sachverständigen.
Erstellung und Klärung aller benötigten
Dokumente und die Zurverfügungstellung
eines sach- und ortskundigen Technikers
für die Zeit der Abnahme. Übergabe der erforderlichen technischen Dokumentation.
Menge: 1,000 St

#### Bereich 01.14 Sicherheitsbeleuchtung

*Hinweis: Vorbemerkungen Sicherheitsbeleuchtung*
Vorbemerkungen Sicherheitsbeleuchtung

Nachfolgend aufgeführte Positionen
dieses Titels werden vom Auftragnehmer
geliefert, montiert und betriebsfertig
angeschlossen einschließlich allem
erforderlichem Zubehör.

Das notwendige Befestigungsmaterial,
evt. Deckenausschnitte, etc. sind in
die Kalkulation mit einzurechnen.

**01.14.10 CLS FUSION 24Ah**
CLS FUSION 24Ah

mit FUSION-Einzel-LED-Überwachung und Dimmfunktion, mit TFT-Komfortsteuerteil und Netzwerkschnittstelle,
inkl. BCS-Batterie-Einzel-Block-Überwachung.
Abmessung (H x B x T): 620 mm x 280 mm x 146 mm
Nennbetriebsdauer: 3,0h
4 Kreise 24VDC - je 3A

Fabrikat : Inotec
Typ  : CLS FUSION 24 Ah

oder gleichwertiger Art

'Angebotenes Fabrikat:.........................

  Typ:.........................

  (vom Bieter einzusetzen)'
Menge: 1,000 St

**01.14.20 DPÜ / B.2 Dreiphasenüberw. BUS-fähig**
DPÜ / B.2 Dreiphasenüberw. BUS-fähig

Fabrikat : Inotec
Typ  : DPÜ / B.2 Dreiphasenüberw. BUS-fähig

oder gleichwertiger Art

'Angebotenes Fabrikat:.........................

  Typ:.........................

  (vom Bieter einzusetzen)'
Menge: 1,000 St

**01.14.30 Rettungszeichen-Scheibenleuchte (R1)**
Rettungszeichen-Scheibenleuchte (R1)

Einseitige Rettungszeichenleuchte aus hochwertigem Aluminiumprofil.
Besonders flaches Design und eine effiziente sowie homogene Ausleuchtung des Piktogramms, durch moderne Lichtleitertechnologie. Für eine
einfache und flexible Installation, ist die Kabeleinführung von oben und
von der Seite möglich.
Erkennungsweite: 20 m

Fabrikat : Inotec
Typ  : SNP 7120 LED 24V

oder gleichwertiger Art

'Angebotenes Fabrikat:.........................

  Typ:.........................

  (vom Bieter einzusetzen)'
Menge: 5,000 St

**01.14.40 Rettungszeichen-Scheibenleuchte (R2)**
Rettungszeichen-Scheibenleuchte (R2)

Zweiseitige Rettungszeichenleuchte aus hochwertigem Aluminiumprofil.
Besonders flaches Design und eine effiziente sowie homogene Ausleuchtung des Piktogramms, durch moderne Lichtleitertechnologie. Für eine
einfache und flexible Installation, ist die Kabeleinführung von oben und
von der Seite möglich.
Erkennungsweite: 20 m

Fabrikat : Inotec
Typ  : SNP 7220 D LED 24V

oder gleichwertiger Art

'Angebotenes Fabrikat:.........................

  Typ:.........................

  (vom Bieter einzusetzen)'
Menge: 3,000 St

**01.14.50 Sicherheitsleuchte (S1)**
Sicherheitsleuchte (S1)

Downlight für erhöhte Beleuchtungs- anforderungen. Zur Ausleuchtung von großen Flächen bei hohen Lichtpunkthöhen. Robustes, chlorbeständiges Gehäuse aus Aluminiumdruckguss mit optionaler seitlicher Kabelverschraubung.

Ballwurfsicherheit geprüft gem. DIN VDE 0710-13.
Lichtverteilung: Symmetric High Bay, Symmetric Low Bay zur Ausleuchtung von Flächen. Für Lichtpunkthöhen bis: 24,0 m. Maximal 21,7 m Leuchtenabstand bei flächiger Ausleuchtung mit 1 lx nach EN 1838 unter Berücksichtigung eines Wartungsfaktors von 0,8.

Fabrikat : Inotec
Typ  : SN 8500-08 SHB
Art-Nr.  : 101358936

oder gleichwertiger Art

'Angebotenes Fabrikat:.........................

  Typ:.........................

  (vom Bieter einzusetzen)'
Menge: 4,000 St

**01.14.60 Deckeneinbaurahmen für v.g Sicherheitsleuchte**
Deckeneinbaurahmen für v.g Sicherheitsleuchte

Fabrikat : Inotec
Typ  : SN 8500,HWF 9006
Art-Nr.  : 101432593

oder gleichwertiger Art

'Angebotenes Fabrikat:.........................

  Typ:.........................

  (vom Bieter einzusetzen)'
Menge: 4,000 St

**01.14.70 Sicherheitsleuchte (S2)**
Sicherheitsleuchte (S2)

LED-Sicherheitsleuchte mit optimierter Lichtverteilung zur Ausleuchtung von Flächen. Gehäuse aus pulverbeschichtetem Aluminium zur Deckenaufbaumontage mit optionaler seitlicher Kabeleinführung. Inkl. 4-Chip LED-Leuchtmittel für maximale Sicherheit.
IP20, RAL 9016

Fabrikat : Inotec
Typ  : SN 8424 -12 SLB LED 24V QU RAL 9016
Art.Nr.  : 101357320

oder gleichwertiger Art

'Angebotenes Fabrikat:.........................

  Typ:.........................

  (vom Bieter einzusetzen)'
Menge: 4,000 St

**01.14.80 Sicherheitsleuchte (S3)**
Sicherheitsleuchte (S3)

LED-Sicherheitsleuchten zur Ausleuchtung von Flächen und Rettungswegen. Leuchten für Deckenmontage aus UV- und glühdrahtbeständigem Polycarbonat

Fabrikat : Inotec
Typ  : SN 2100 LED 24V
Art-Nr.  : 101339435

oder gleichwertiger Art

'Angebotenes Fabrikat:.........................

  Typ:.........................

  (vom Bieter einzusetzen)'
Menge: 2,000 St

**01.14.90 Sicherheitsleuchte (S4)**
Sicherheitsleuchte (S4)

Sicherheitsleuchte mit gerichtetem Licht ohne Lichtstromanteil im oberen Halbraum. Robustes trapezförmiges Leuchtengehäuse für Wandmontage aus pulverbeschichtetem Aluminiumdruckguss. Hohe Schutzart zur Montage im Außenbereich.
IP65, RAL 7015

Fabrikat : Inotec
Typ  : SN 6201 -03 LED 24V 3K IP65 RAL 7015
Art-Nr.  : 104356539

oder gleichwertiger Art

'Angebotenes Fabrikat:.........................

  Typ:.........................

  (vom Bieter einzusetzen)'
Menge: 2,000 St

**01.14.100 Gravierte Stromkreis-Bezeichnungsschilder**
Gravierte Stromkreis-Bezeichnungsschilder

Durchmesser: 30 mm, weiß mit roter Schrift,
mit Angabe der Verteiler-, der Stromkreis-
und der Leuchtennummer nach DIN VDE 0108-
100 liefern und mit Schrauben befestigen.
Menge: 20,000 St

**01.14.110 Grundprogrammierung und Einweisung**
Grundprogrammierung und Einweisung

Durchführung der Grundprogrammierung des
Sicherheitslichtgerätes gemäß den kundenspezifischen Vorgaben.
Fachgerechte Einweisung in die Handhabung und grundlegende
Bedienung des Sicherheitslichtgerätes.
Anfertigung eines Statusberichtes zum aktuellen Gerätestatus.
Menge: 1,000 St

**01.14.120 Teilnahme an SV-Abnahme**
Teilnahme an SV-Abnahme

Abnahme der Sicherheitsbeleuchtungsanlage mit
dem Sachverständigen.
Erstellung und Klärung aller benötigten
Dokumente und die Zurverfügungstellung
eines sach- und ortskundigen Technikers
für die Zeit der Abnahme. Übergabe der erforderlichen technischen Dokumentation.
Menge: 1,000 St

#### Bereich 01.15 EDV-TK-Anlage

*Hinweis: Vorbemerkungen EDV-Anlage*
Vorbemerkungen EDV-Anlage

Nachfolgend aufgeführte Positionen
dieses Titels werden vom Auftragnehmer
geliefert, montiert und betriebsfertig
angeschlossen einschließlich allem
erforderlichem Zubehör.

Die Positionen dieses Titels sind durch
Angabe der folgenden Ziffern den verschiedenen Verlegearten zugeordnet.

(1) Verlegung auf Profilschiene mit
  Bügelschelle

(2) Verlegung unter Putz, einschließlich Stemm-, Bohr- und Fräsarbeiten
  und Befestigungsmaterial auch in
  Beton

(3) Verlegung in Rohr, Installationskanal, Zwischendecke, Hohlwände und
  Kabelrinne

(4) Verlegung in bauseits erstelltem
  Kabelgraben

Alle Einheitspreise beinhalten die
Kosten für die Lieferung und Verlegung
in Teillängen einschließlich der entsprechenden Klein- und Befestigungsmaterialien mit allem erforderlichem
Zubehör.

**01.15.10 Montagearbeiten Richtfunkantenne**
Montagearbeiten Richtfunkantenne

Wiederherstellen und Montieren einer vorhandenen Richtfunkanlage aus Bestandsmaterial.

Leistungsumfang:
Montage und Befestigung von 1 Stück Richtfunkantenne im Außenbereich
Montage und Befestigung von 1 Stück Umsetzer / Indoor-Unit im Innenbereich

inkl. Durchführung durch Außenwand

Fachgerechte mechanische Montage einschließlich Ausrichtung der Richtfunkantenne

Wiederherstellung der betriebsbereiten Anlage
Menge: 1,000 St

**01.15.20 Montagearbeiten Serverschrank**
Montagearbeiten Serverschrank

Wiederherstellen und Montieren eines zuvor eingelagerten Serverschrankes einschließlich kompletter Bestückung.

Leistungsumfang:
Montage von 1 Stück Serverschrank, 9 HE
Montage und Befestigung von 1 Stück Switch
Montage und Befestigung von 1 Stück Patchpanel

Ausrichtung, Befestigung und betriebsbereite Herstellung
Menge: 1,000 St

**01.15.30 Anpassung der Legende EDV-Schrank**
Menge: 1,000 St

**01.15.40 1HE Kabelrangierpanel mit Bürstenleisten**
1HE Kabelrangierpanel mit Bürstenleisten
4x Aluminium Kabelf.bü. 44x60 mm,
grau (RAL 7035)

Kabelrangierpanel mit Bürstenleisten für
483 mm (19")-Schränke, 1HE

Produktvorteile:
Einfache Installation
Optimale Möglichkeiten für das Kabelmanagement auf Grund von Kabelringen und
zusätzlichen Durchführungen mit
Bürstenleiste

Technische Daten:
zur Befestigung an den 483 mm (19")
Profilschienen
robustes Stahlblech
4x Kabelführungsbügel aus Aluminium (44x60 mm)
3x Kabeldurchlass mit Bürste (25x110 mm)
inkl. Befestigungsmaterial
Farbe: lichtgrau, RAL 7035
HE: 1

Fabrikat: Digitus
Typ  : DN-97662

oder gleichwertiger Art

'Angebotenes Fabrikat:.........................

  Typ:.........................

  (vom Bieter einzusetzen)'
Menge: 2,000 St

**01.15.50 19"-Patchpanel für 24 RJ45**
19"-Patchpanel für 24 RJ45
Cat.6A Modulen, 1 HE

Geschirmtes 19"/1HE-Patchpanel für die
Aufnahme von bis zu 24 6A-Modulen mit
Keystone-Clip oder von bis zu 24 Keystone-Modulen. Die Module rasten ohne
weiteres Montagezubehör mühelos in den
Patchpanel-Rahmen ein. Nicht benötigte
Ports können mit Blindabdeckungen
verschlossen werden. Frontblende in
Edelstahl. Zugentlastung über Kabelbinder.
Menge: 1,000 St

**01.15.60 Modulare Anschlußdose 1-fach up**
Modulare Anschlußdose 1-fach up
1 x RJ45 Keystone-Modulen

Anschlußdose zur Aufnahme von 1
Modulen mit der Keystone-Befesti-
gungsart, geschirmt. Die Keystone-
Module lassen sich mühelos einklinken.
Die Zentralplatte verfügt über ein
Beschriftungsfeld mit Klarsichtabdeckung.
Staubschutzklappen integriert.

Abmessungen:
Montagplatte:  70 x 70 mm
Frontplatte/Zentralplatte: 50 x 50 mm
Abdeckrahmen:  80 x 80 mm
Farbe:  reinweiß

inkl. maschinelle Beschriftung des Be-
schriftungsfeldes.
Menge: 2,000 St

**01.15.70 Modulare Anschlußdose ap**
Modulare Anschlußdose ap
2 x RJ45 Keystone-Modulen

Anschlußdose zur Aufnahme von 2
Modulen mit der Keystone-Befesti-
gungsart, geschirmt. Die Keystone-
Module lassen sich mühelos einklinken.
Die Zentralplatte verfügt über ein
Beschriftungsfeld mit Klarsichtabdeckung.
Staubschutzklappen integriert.

Abmessungen:
Montagplatte:  70 x 70 mm
Frontplatte/Zentralplatte: 50 x 50 mm
Abdeckrahmen:  80 x 80 mm
Farbe:  reinweiß

inkl. maschinelle Beschriftung des Be-
schriftungsfeldes.
Menge: 9,000 St

**01.15.80 Cat.7 Kabelverbinder**
Cat.7 Kabelverbinder

Kompakter Kabelverbinder zur Verbindung
bzw. Verlaengerung von Datenkabeln bis
Cat.7[A].
In Verbindung von Cat.6, Cat.6[A], Cat.7
und Cat.7[A]
Installationskabeln und Cat.6 Anschlusstechnik wird die Klasse E[A] nach ISO/IEC
11801 Ed.2.2:2011-06 erfuellt.
Vollgeschirmtes Metallgehaeuse aus Zink-
Druckguss mit 4 Kabelzufuehrungen, 2
getrennte Kabelschellen fuer Kabelzugentlastung und 360 Grad-Schirmanschluss
sowie 2 Bohrungen fuer Wandmontage.
Moeglichkeit zur Aufteilung (Cabel Sharing)
vom einem 8-adrigen auf zwei 4-adrige
Datenkabel. Hierfuer wird je ein Kabelverbinder an
Eingangs- und Ausgangsseite benoetigt
Metall und Kunststoffteile recyclingfaehig,
RoHS-konform,
Nachweise des Herstellers sind beizufuegen.
Anschlusstechnik: IDC Schneidklemmen
Leiterdurchmesser: AWG 24/1 bis AWG 22/1
Kabelzufuehrung: axial, je 2x links und rechts
Material: Zinkdrukguss

Fabrikat : BTR
Typ  : Cat.7 Kabelverbinder
Art.-Nr  : 130863-E

oder gleichwertiger Art

'Angebotenes Fabrikat:.........................

  Typ:.........................

  (vom Bieter einzusetzen)'
Menge: 2,000 St

**01.15.90 RJ45-Modul, geschirmt, Kategorie 6A (IEC)**
RJ45-Modul, geschirmt, Kategorie 6A (IEC)
für 10 Gigabit Ethernet

Für die Übertragung von digitalen und analogen
Sprach-, Bild- und Datensignalen. Das Modul 6A
1/8 Cat.6A (IEC) 180°-K (Keystone) ist bis zu
einer Frequenz von 500 MHz entsprechend der
Komponentennorm IEC 60603-7-51 spezifiziert.
In Verbindung mit geschirmten Datenkabeln der
Kategorien 6A, 7 und 7A können damit Verkabelungen der Übertragungsklasse EA realisiert
werden, die speziell für die Übertragung von
10GBase-T (IEEE 802.3an) erforderlich sind.
Geeignet für PoE und Power over Ethernet Plus
(PoE+) gemäß IEEE 802.3at.

Kompaktes zweiteiliges Modul aus einem wiederverwendbaren Zink-Druckguss-Gehäuse. Schmale
Bauform für hohe Packungsdichte (maximal 3
Module je Datendose). Anschluss ohne Spezialwerkzeug, kurze Anschlusszeit. Anschluss von
Solid- und Flexkabeln möglich. Herausragende
elektrische Messwerte für 10-Gigabit-Ethernet-
Anwendungen. 360°-Schirmkontaktierung. Zugentlastung über Rastclip ohne Kabelbinder.
Menge: 40,000 St

**01.15.100 Messung der Link Performance und Nach-**
Messung der Link Performance und Nachweis der Verkabelung.

Das Meßprotokoll muß folgende Angaben
enthalten (jede Messung auf einem
DIN A4 Ausdruck):

- Gerätetyp des Meßgerätes
- Angaben der Meßrichtung
  (Gebäude bzw. Raum)
- Angabe der verwendeten Pulsbreite
- Angabe der gemessenen Länge
  (dient gleichzeitig als Massenermittlung für die Abrechnung,
  Zusammenstellung aller Längenmaße in einer Exel-Tabelle)
- Angabe der Wellenlänge
- Prüfer, Datum und Uhrzeit

Messvoraussetzungen
für Twisted-Pair:

- Das verwendete Messgerät muß mindestens
  der Genauigkeitsklasse TSB-67 Level II
  entsprechen und die Werte nach EN 50173
  voll erfüllen.
- Die Dokumentation muß detaillierte Werte
  enthalten. Verdrahtung, CDWiderstand,
  Länge, Kapazität, Dämpfung, Dualnext/
  NE/FE/ACR, Rückflußdämpfung und Laufzeit.
- Der ACR muß abweichend zur Norm verbesserte Werte aufweisen. Auf allen PINs
  min 22 dB ACR auf PIN 1-2 und 7-8 min
  28 dB ACR.

Alle Messungen müssen dokumentiert werden,
mit Angabe der Strecke und des Ports/Faser/
Patchpanel.

Die Anschlußdosen sind folgendermaßen zu
beschriften:

Links:  Nummer des Ports des zugehörigen
  Patchpanel
  z.B. 1, 2, etc.
Mitte:  Nummer des zugehörigen
  Patchpanel
  z.B. 0.1, 0.2, etc.
Rechts: Nummer des Ports des zugehörigen
  Patchpanel
  z.B. 1, 2, etc.

Die Patchpanels sind folgendermaßen zu
beschriften:

Nummer des Patchpanel z.B. 0.1, 0.2, etc.

Ports des Patchpanel: 1, 2, etc.
Menge: 20,000 St

**01.15.110 S/FTP-Datenkabel 1500 MHz, duplex**
S/FTP-Datenkabel 1500 MHz, duplex
Kategorie 7A, 2x(4x2x0,64(AWG22))
Verlegeart: (1)
Menge: 18,000 m

**01.15.120 S/FTP-Datenkabel 1500 MHz, duplex**
S/FTP-Datenkabel 1500 MHz, duplex
Kategorie 7A, 2x(4x2x0,64(AWG22))
Verlegeart: (3)
Menge: 250,000 m

**01.15.130 S/FTP-Datenkabel 1500 MHz,simplex**
S/FTP-Datenkabel 1500 MHz,simplex
Kategorie 7A, 1x(4x2x0,64(AWG22))
Verlegeart: (1)
Menge: 4,000 m

**01.15.140 S/FTP-Datenkabel 1500 MHz,simplex**
S/FTP-Datenkabel 1500 MHz,simplex
Kategorie 7A, 1x(4x2x0,64(AWG22))
Verlegeart: (2)
Menge: 10,000 m

**01.15.150 S/FTP-Datenkabel 1500 MHz,simplex**
S/FTP-Datenkabel 1500 MHz,simplex
Kategorie 7A, 1x(4x2x0,64(AWG22))
Verlegeart: (3)
Menge: 30,000 m

**01.15.160 Patchkabel, Kat.7, Länge 1,50 m,**
Patchkabel, Kat.7, Länge 1,50 m,
verschiedene Farben

beidseitig mit Datenstecker 2 x RJ45,
CAT 7, 2 m, 8-adrig, doppelt geschirmt.
Menge: 20,000 St

**01.15.170 Patchkabel, Kat.7, Länge 0,30 m,**
Patchkabel, Kat.7, Länge 0,30 m,
verschiedene Farben

beidseitig mit Datenstecker 2 x RJ45,
CAT 7, 2 m, 8-adrig, doppelt geschirmt.
Menge: 2,000 St
